# Ajardinamiento vertical con cultivo semihidropónico en geoproductos, para interior, sistema iPanel "VERDTICAL"

- Propiedad del archivo: CYPE Ingenieros S.A.
- Formato: FIEBDC-3/2016
- Programa: Generador de precios de la construcción. CYPE Ingenieros, S.A.
- Fecha: 26/05/2024
- Divisa: EUR
- Costes indirectos: 3 %
- IVA: 21 %

## F Fachadas y particiones

### FJ Ajardinamientos verticales

#### FJI Subestructura soporte y vegetación, para interior

**FJI040** m² Ajardinamiento vertical con cultivo semihidropónico en geoproductos, para interior, sistema iPanel "VERDTICAL".
Ajardinamiento vertical con cultivo semihidropónico en geoproductos, para interior, sistema iPanel "VERDTICAL", con una superficie de entre 150 y 250 m²; compuesto de: SUBESTRUCTURA SOPORTE: entramado metálico de perfiles intermedios en forma de omega, canales para la resolución del perímetro, perfiles auxiliares y canalón para recogida de aguas de acero galvanizado y elementos de unión entre perfiles, fijados al soporte base con tornillos, con una modulación de 420 mm; MEDIO DE CULTIVO: módulo precultivado iPanel "VERDTICAL", formado por panel impermeabilizante de poliestireno reciclado con tratamiento ignífugo, revestido con dos capas de geotextil de 3 y 1,5 mm de espesor, retención de agua superior a 2,5 l/m² y 42 bolsillos, de 500x1250 mm; con pletina de acero galvanizado, para el sellado de las juntas horizontales entre módulos fijado a la subestructura soporte con tornillos autorroscantes de acero cincado con junta estanca; VEGETACIÓN: especies de plantas para interior; con una densidad de plantación de 42 ud/m².
Criterio de valoración económica: El precio no incluye el mantenimiento y reposición parcial de la vegetación, la instalación de riego y evacuación ni el sistema centralizado de control.
Incluye: Replanteo y marcado de los puntos de fijación del entramado. Aplomado, nivelación y fijación del entramado. Colocación y fijación de los perfiles auxiliares. Resolución de puntos singulares. Colocación del geoproducto. Colocación del sustrato y de la vegetación en los bolsillos del geoproducto.
Criterio de medición de proyecto: Superficie medida según documentación gráfica de Proyecto, sin duplicar esquinas ni encuentros, deduciendo los huecos de superficie mayor de 5 m².
Criterio de medición de obra: Se medirá la superficie realmente ejecutada según especificaciones de Proyecto, sin duplicar esquinas ni encuentros, deduciendo los huecos de superficie mayor de 5 m².

| Código | Ud | Descripción | Rendimiento | Precio | Importe |
|---|---|---|---|---|---|
| mt14gdv010c | m² | Módulo precultivado iPanel "VERDTICAL", formado por panel impermeabilizante de poliestireno reciclado con tratamiento ignífugo, revestido con dos capas de geotextil de 3 y 1,5 mm de espesor, retención de agua superior a 2,5 l/m² y 42 bolsillos, de 500x1250 mm; con pletina de acero galvanizado, para el sellado de las juntas horizontales entre módulos para su fijación a la subestructura soporte compuesta de perfiles intermedios en forma de omega, canales para la resolución del perímetro, perfiles auxiliares y canalón para recogida de aguas de acero galvanizado y elementos de unión entre perfiles; con capacidad para 42 plantas, para una superficie ajardinada de entre 150 y 250 m². (material) | 1 | 261.5 | 261.500 |
| mt48epv010a | Ud | Especies de plantas para interior, suministradas en contenedor con sustrato para cultivo hidropónico; para sistemas de ajardinamiento vertical "VERDTICAL". (material) | 42 | 0.96 | 40.320 |
| mo011 | h | Oficial 1ª montador. (mano de obra) | 0.88 | 22.74 | 20.011 |
| mo080 | h | Ayudante montador. (mano de obra) | 0.88 | 21.02 | 18.498 |
| mo040 | h | Oficial 1ª jardinero. (mano de obra) | 0.5 | 22.13 | 11.065 |
| mo086 | h | Ayudante jardinero. (mano de obra) | 0.5 | 21.02 | 10.510 |
| % | % | Costes directos complementarios | 2 % | 361.904 | 7.238 |
|  |  | Costes directos |  |  | 369.142 |

Residuos:
- colocación: mt48epv010a; factor de residuo 0.02

## Recursos

**mt14gdv010c** m² Módulo precultivado iPanel "VERDTICAL"
Datos técnicos: Coste energético 173.866 MJ; Emisión de CO2 9.847 kg
Residuos:
- embalaje: re150101 Envases de papel y cartón. (componente de residuo); rendimiento 0.018 kg; Código LER 15 01 01; Masa del elemento 1 kg; Volumen 0.001333 m3
- embalaje: re150104 Envases metálicos. (componente de residuo); rendimiento 0.001 kg; Código LER 15 01 04; Masa del elemento 1 kg; Volumen 0.001667 m3
- embalaje: re170203 Plástico. (componente de residuo); rendimiento 0.001 kg; Código LER 17 02 03; Masa del elemento 1 kg; Volumen 0.001667 m3

**mt48epv010a** Ud Especies de plantas para interior
Datos técnicos: Coste energético 9.600 MJ; Emisión de CO2 -0.249 kg; Código LER 20 02 01; Masa del elemento 0.32 kg; Volumen 0.000213 m3
