# Conducto de aluminio

- Propiedad del archivo: CYPE Ingenieros S.A.
- Formato: FIEBDC-3/2016
- Programa: Generador de precios de la construcción. CYPE Ingenieros, S.A.
- Fecha: 26/05/2024
- Divisa: EUR
- Costes indirectos: 3 %
- IVA: 21 %

## I Instalaciones

### IC Calefacción, refrigeración, climatización y A.C.S.

#### ICO Sistemas de evacuación de los productos de la combustión

**ICO180** m Conducto de aluminio.
Conducto para evacuación de los productos de la combustión o admisión de aire comburente, formado por tubo de aluminio acabado lacado color blanco, con junta de estanqueidad de silicona, de 80 mm de diámetro interior, temperatura máxima de 200°C, presión de trabajo de hasta 200 Pa. Incluso accesorios, piezas especiales, módulos finales y material auxiliar para montaje y sujeción a la obra.
Incluye: Replanteo. Presentación de tubos, accesorios, piezas especiales y módulos finales. Fijación del material auxiliar para montaje y sujeción a la obra. Montaje. Conexionado y comprobación de su correcto funcionamiento. Realización de pruebas de servicio.
Criterio de medición de proyecto: Longitud medida desde el arranque del conducto hasta la parte superior del módulo final, según documentación gráfica de Proyecto.
Criterio de medición de obra: Se medirá, desde el arranque del conducto hasta la parte superior del módulo final, la longitud realmente ejecutada según especificaciones de Proyecto.

| Código | Ud | Descripción | Rendimiento | Precio | Importe |
|---|---|---|---|---|---|
| mt20din131b | Ud | Material auxiliar para montaje y sujeción a la obra de los tubos de aluminio, de 80 mm de diámetro interior. (material) | 1 | 1.4 | 1.400 |
| mt20din130bp | m | Tubo de aluminio acabado lacado color blanco, con junta de estanqueidad de silicona, de 80 mm de diámetro interior, temperatura máxima de 200°C, presión de trabajo de hasta 200 Pa, según UNE-EN 1856-2, con el precio incrementado el 75% en concepto de accesorios, piezas especiales y módulos finales. (material) | 1 | 40.98 | 40.980 |
| mo004 | h | Oficial 1ª calefactor. (mano de obra) | 0.28 | 22.74 | 6.367 |
| mo103 | h | Ayudante calefactor. (mano de obra) | 0.28 | 20.98 | 5.874 |
| % | % | Costes directos complementarios | 2 % | 54.621 | 1.092 |
|  |  | Costes directos |  |  | 55.713 |

Residuos:
- colocación: mt20din130bp; factor de residuo 0.024

## Recursos

**mt20din130bp** m Tubo de aluminio acabado lacado color blanco
Datos técnicos: Coste energético 173.943 MJ; Emisión de CO2 12.426 kg; Código LER 17 04 02; Masa del elemento 1.58 kg; Volumen 0.001053 m3
Residuos:
- embalaje: re170203 Plástico. (componente de residuo); rendimiento 0.008 kg; Código LER 17 02 03; Masa del elemento 1 kg; Volumen 0.001667 m3
