# Carpintería exterior de madera y aluminio "IRASTORZA"

- Propiedad del archivo: CYPE Ingenieros S.A.
- Formato: FIEBDC-3/2016
- Programa: Generador de precios de la construcción. CYPE Ingenieros, S.A.
- Fecha: 18/07/2025
- Divisa: EUR
- Costes indirectos: 3 %
- IVA: 21 %

## L Carpintería, cerrajería, vidrios y protecciones solares

### LC Carpintería

#### LCD Sistemas de madera y aluminio

**LCD020** Ud Carpintería exterior de madera y aluminio "IRASTORZA".
Carpintería exterior sistema madera-aluminio, de madera de roble y perfil exterior de aluminio extrusionado, fijado al perfil de madera, para ventana abisagrada, de apertura hacia el interior, una hoja oscilobatiente de 800x1400 mm, serie Evo "IRASTORZA", acabado barnizado, con capacidad para recibir un acristalamiento con un espesor mínimo de 24 mm y máximo de 32 mm; coeficiente de transmisión térmica del marco de la sección tipo Uh,m = 1,3 W/(m²K), con clasificación a la permeabilidad al aire clase 4, según UNE-EN 12207, clasificación a la estanqueidad al agua clase 9A, según UNE-EN 12208 y clasificación a la resistencia a la carga del viento clase C5, según UNE-EN 12210; herraje perimetral de cierre y seguridad, apertura mediante falleba de palanca y manilla Hoppe con sistema Secustik® en colores estándar; sin premarco y sin persiana. Incluso tornillos de acero para la fijación de la carpintería.
Criterio de valoración económica: El precio no incluye el sistema de triple barrera.
Incluye: Fijación de la carpintería. Ajuste final de la hoja. Realización de pruebas de servicio.
Criterio de medición de proyecto: Número de unidades previstas, según documentación gráfica de Proyecto.
Criterio de medición de obra: Se medirá el número de unidades realmente ejecutadas según especificaciones de Proyecto.

| Código | Ud | Descripción | Rendimiento | Precio | Importe |
|---|---|---|---|---|---|
| mt22ira010lea | Ud | Ventana sistema madera-aluminio, de madera de roble y perfil exterior de aluminio extrusionado, fijado al perfil de madera, serie Evo "IRASTORZA", una hoja oscilobatiente, 800x1400 mm, compuesta de hoja de 85x82 mm y marco de 78x90 mm, moldura recta, junquillos y tapajuntas de madera maciza, acabado barnizado, por el interior, con capacidad para recibir un acristalamiento con un espesor mínimo de 24 mm y máximo de 32 mm; coeficiente de transmisión térmica del marco de la sección tipo Uh,m = 1,3 W/(m²K), con clasificación a la permeabilidad al aire clase 4, según UNE-EN 12207, clasificación a la estanqueidad al agua clase 9A, según UNE-EN 12208 y clasificación a la resistencia a la carga del viento clase C5, según UNE-EN 12210; herraje perimetral de cierre y seguridad, apertura mediante falleba de palanca y manilla Hoppe con sistema Secustik® en colores estándar, con tornillos de acero para la fijación de la carpintería, Según UNE-EN 14351-1. (material) | 1 | 738.66 | 738.660 |
| mo017 | h | Oficial 1ª carpintero. (mano de obra) | 0.7 | 23.44 | 16.408 |
| mo058 | h | Ayudante carpintero. (mano de obra) | 0.7 | 22.08 | 15.456 |
| % | % | Costes directos complementarios | 2 % | 770.524 | 15.410 |
|  |  | Costes directos |  |  | 785.934 |

## Recursos

**mt22ira010lea** Ud Ventana sistema madera-aluminio
Datos técnicos: Coste energético 4142.621 MJ; Emisión de CO2 5.735 kg
Residuos:
- embalaje: re170203 Plástico. (componente de residuo); rendimiento 0.131 kg; Código LER 17 02 03; Masa del elemento 1 kg; Volumen 0.001667 m3
- embalaje: re170604 Materiales de aislamiento distintos de los especificados en los códigos 17 06 01 y 17 06 03. (componente de residuo); rendimiento 0.027 kg; Código LER 17 06 04; Masa del elemento 1 kg; Volumen 0.001667 m3
