# Ventana para tejados "VELUX"

- Propiedad del archivo: CYPE Ingenieros S.A.
- Formato: FIEBDC-3/2016
- Programa: Generador de precios de la construcción. CYPE Ingenieros, S.A.
- Fecha: 11/06/2024
- Divisa: EUR
- Costes indirectos: 3 %
- IVA: 21 %

## L Carpintería, cerrajería, vidrios y protecciones solares

### LC Carpintería

#### LCN Ventanas para tejados

**LCN012** Ud Ventana para tejados "VELUX".
Ventana de cubierta, modelo GGU CK02 0070 "VELUX", con apertura giratoria de accionamiento manual mediante barra de maniobra, de 55x78 cm, realizada en madera laminada de pino nórdico, acabado en poliuretano, color blanco, con doble acristalamiento Laminado (70) (vidrio interior laminar de 3+3 mm con película de baja emisividad térmica, cámara de aire rellena de gas argón de 15 mm, vidrio exterior templado de 4 mm con película de baja emisividad térmica y separador de acero inoxidable), en tejado de perfil ondulado de teja, fibrocemento o materiales similares, con pendientes de 15° a 90°, con cerco de estanqueidad de aluminio, modelo EDW CK02 0000.
Incluye: Replanteo. Presentación, aplomado y nivelación del marco. Atornillado de los elementos de fijación del marco. Sellado de juntas perimetrales. Colocación de tapajuntas. Colocación de accesorios. Realización de pruebas de servicio.
Criterio de medición de proyecto: Número de unidades previstas, según documentación gráfica de Proyecto.
Criterio de medición de obra: Se medirá el número de unidades realmente ejecutadas según especificaciones de Proyecto.

| Código | Ud | Descripción | Rendimiento | Precio | Importe |
|---|---|---|---|---|---|
| mt22vtg011aa | Ud | Ventana de cubierta, modelo GGU CK02 0070 "VELUX", con apertura giratoria de accionamiento manual mediante barra de maniobra, de 55x78 cm, realizada en madera laminada de pino nórdico, acabado en poliuretano, color blanco, con doble acristalamiento Laminado (70) (vidrio interior laminar de 3+3 mm con película de baja emisividad térmica, cámara de aire rellena de gas argón de 15 mm, vidrio exterior templado de 4 mm con película de baja emisividad térmica y separador de acero inoxidable), aleta de ventilación con filtro de aire, marco y hoja con doble junta de hermeticidad y bisagras de fricción de acero cromatizado. (material) | 1 | 421 | 421.000 |
| mt22vtw100cb | Ud | Premarco de acero galvanizado con aislamiento de espuma de poliuretano, canal superior de drenaje y lámina impermeable perimetral BFX 1000, para ventana de cubierta, modelo BDX 2000 CK02 "VELUX", de 55x78 cm, para tejado con pendiente superior a 15°. (material) | 1 | 63 | 63.000 |
| mt22vtw010cba | Ud | Cerco de estanqueidad de aluminio para ventana de cubierta, modelo EDW CK02 0000 "VELUX", de 55x78 cm, color gris, para tejado de perfil ondulado de teja, fibrocemento o materiales similares con pendiente superior a 15°. (material) | 1 | 96 | 96.000 |
| mo011 | h | Oficial 1ª montador. (mano de obra) | 0.9 | 22.74 | 20.466 |
| mo080 | h | Ayudante montador. (mano de obra) | 0.45 | 21.02 | 9.459 |
| % | % | Costes directos complementarios | 2 % | 609.925 | 12.199 |
|  |  | Costes directos |  |  | 622.124 |

Residuos:
- colocación: mt22vtw010cba; factor de residuo 0.024

## Recursos

**mt22vtg011aa** Ud Ventana de cubierta
Datos técnicos: Coste energético 552.338 MJ; Emisión de CO2 -6.969 kg
Residuos:
- embalaje: re170203 Plástico. (componente de residuo); rendimiento 0.118 kg; Código LER 17 02 03; Masa del elemento 1 kg; Volumen 0.001667 m3
- embalaje: re170604 Materiales de aislamiento distintos de los especificados en los códigos 17 06 01 y 17 06 03. (componente de residuo); rendimiento 0.025 kg; Código LER 17 06 04; Masa del elemento 1 kg; Volumen 0.001667 m3

**mt22vtw010cba** Ud Cerco de estanqueidad de aluminio para ventana de cubierta
Datos técnicos: Coste energético 13.649 MJ; Emisión de CO2 0.986 kg; Código LER 17 04 02; Masa del elemento 0.115 kg; Volumen 0.000077 m3
Residuos:
- embalaje: re170203 Plástico; rendimiento 0.008 kg
