# Mosquitera Pure "PERSAX"

- Propiedad del archivo: CYPE Ingenieros S.A.
- Formato: FIEBDC-3/2016
- Programa: Generador de precios de la construcción. CYPE Ingenieros, S.A.
- Fecha: 07/06/2024
- Divisa: EUR
- Costes indirectos: 3 %
- IVA: 21 %

## L Carpintería, cerrajería, vidrios y protecciones solares

### LC Carpintería

#### LCO Mosquiteras

**LCO020** Ud Mosquitera Pure "PERSAX".
Mosquitera fija "PERSAX", de 600 mm de anchura y 1000 mm de altura, formada por perfiles de aluminio, con acabado especial, filtro Pure® para ventilación mecánica y microventilación, accesorios y complementos, colocada con fijaciones mecánicas en la cara exterior de la carpintería. Incluso sellado perimetral de juntas por medio de un cordón de silicona neutra.
Incluye: Replanteo. Anclaje al paramento de los elementos de fijación. Montaje de la mosquitera y de los accesorios. Sellado de juntas perimetrales.
Criterio de medición de proyecto: Número de unidades previstas, según documentación gráfica de Proyecto.
Criterio de medición de obra: Se medirá el número de unidades realmente ejecutadas según especificaciones de Proyecto.

| Código | Ud | Descripción | Rendimiento | Precio | Importe |
|---|---|---|---|---|---|
| mt25pex010c | m² | Mosquitera fija "PERSAX", formada por perfiles de aluminio, con acabado especial, filtro Pure® para ventilación mecánica y microventilación, accesorios y complementos. (material) | 0.6 | 90 | 54.000 |
| mt15sja100 | Ud | Cartucho de masilla de silicona neutra. (material) | 0.16 | 3.13 | 0.501 |
| mo011 | h | Oficial 1ª montador. (mano de obra) | 0.6 | 22.74 | 13.644 |
| % | % | Costes directos complementarios | 2 % | 68.145 | 1.363 |
|  |  | Costes directos |  |  | 69.508 |

Residuos:
- colocación: mt15sja100 Cartucho de masilla de silicona neutra; factor de residuo 0.06

## Recursos

**mt15sja100** Ud Cartucho de masilla de silicona neutra
Datos técnicos: Coste energético 87.088 MJ; Emisión de CO2 3.667 kg; Código LER 17 09 04; Masa del elemento 0.45 kg; Volumen 0.0003 m3
Residuos:
- embalaje: re170203 Plástico. (componente de residuo); rendimiento 0.1 kg; Código LER 17 02 03; Masa del elemento 1 kg; Volumen 0.001667 m3
