# Toldo punto recto "PERSAX"

- Propiedad del archivo: CYPE Ingenieros S.A.
- Formato: FIEBDC-3/2016
- Programa: Generador de precios de la construcción. CYPE Ingenieros, S.A.
- Fecha: 01/06/2024
- Divisa: EUR
- Costes indirectos: 3 %
- IVA: 21 %

## L Carpintería, cerrajería, vidrios y protecciones solares

### LS Protecciones solares

#### LST Toldos

**LST040** Ud Toldo punto recto "PERSAX".
Toldo punto recto, modelo T19 "PERSAX", de 2750 mm de línea y 600 mm de salida, lona acrílica, resistencia a la penetración del agua: 300 mm.c.a, con herrajes y accesorios de fijación. Incluso herrajes y accesorios.
Incluye: Replanteo. Anclaje al paramento de los elementos de fijación. Montaje del toldo y de los accesorios.
Criterio de medición de proyecto: Número de unidades previstas, según documentación gráfica de Proyecto.
Criterio de medición de obra: Se medirá el número de unidades realmente ejecutadas según especificaciones de Proyecto.

| Código | Ud | Descripción | Rendimiento | Precio | Importe |
|---|---|---|---|---|---|
| mt44per020ga | Ud | Toldo punto recto, modelo T19 "PERSAX", de 2750 mm de línea y 600 mm de salida, lona acrílica, resistencia a la penetración del agua: 300 mm.c.a, con herrajes y accesorios de fijación. (material) | 1 | 260 | 260.000 |
| mt44per100 | Ud | Manivela para accionamiento manual de toldos "PERSAX" (material) | 1 | 20 | 20.000 |
| mo011 | h | Oficial 1ª montador. (mano de obra) | 4 | 22.74 | 90.960 |
| mo080 | h | Ayudante montador. (mano de obra) | 4 | 21.02 | 84.080 |
| % | % | Costes directos complementarios | 2 % | 455.040 | 9.101 |
|  |  | Costes directos |  |  | 464.141 |

Residuos:
- colocación: mt44per020ga; factor de residuo 0.004

## Recursos

**mt44per020ga** Ud Toldo punto recto
Datos técnicos: Coste energético 1020.994 MJ; Emisión de CO2 72.809 kg; Código LER 20 01 11; Masa del elemento 10.07 kg; Volumen 0.013427 m3
Residuos:
- embalaje: re170203 Plástico. (componente de residuo); rendimiento 0.1 kg; Código LER 17 02 03; Masa del elemento 1 kg; Volumen 0.001667 m3
