# Mortero monocapa, sobre soporte de hormigón

- Propiedad del archivo: CYPE Ingenieros S.A.
- Formato: FIEBDC-3/2016
- Programa: Generador de precios de la construcción. CYPE Ingenieros, S.A.
- Fecha: 17/05/2024
- Divisa: EUR
- Costes indirectos: 3 %
- IVA: 21 %

## R Revestimientos y trasdosados

### RQ Sistemas monocapa industriales

#### RQO Morteros monocapa

**RQO011** m² Mortero monocapa, sobre soporte de hormigón.
Formación en fachadas de revestimiento continuo de 15 mm de espesor, impermeable al agua de lluvia, con mortero monocapa, acabado con piedra proyectada, color a elegir, tipo OC CSIII W1 según UNE-EN 998-1, compuesto de cemento blanco, cal, áridos de granulometría compensada, aditivos orgánicos e inorgánicos y pigmentos minerales. Aplicado mecánicamente sobre una superficie de hormigón, previa aplicación de una capa de imprimación, a base de resinas acrílicas en dispersión acuosa, cargas minerales y aditivos, donde se aprecien deficiencias de absorción o porosidad (100% de la superficie del paramento). Incluso preparación de la superficie soporte, colocación de malla de fibra de vidrio antiálcalis, de 7x6,5 mm de luz de malla, 195 g/m² de masa superficial y 0,65 mm de espesor para refuerzo de encuentros entre materiales diferentes y en los frentes de forjado, en un 20% de la superficie del paramento, formación de juntas, rincones, maestras, aristas, mochetas, jambas y dinteles y remates en los encuentros con paramentos, revestimientos u otros elementos recibidos en su superficie.
Incluye: Preparación de la superficie soporte. Despiece de los paños de trabajo. Aristado y realización de juntas. Preparación del mortero monocapa. Aplicación del mortero de unión entre el soporte y el mortero monocapa. Aplicación del mortero monocapa. Regleado y alisado del revestimiento. Acabado superficial. Repasos y limpieza final.
Criterio de medición de proyecto: Superficie medida según documentación gráfica de Proyecto, deduciendo los huecos de superficie mayor de 3 m² e incluyendo el desarrollo de las mochetas.
Criterio de medición de obra: Se medirá la superficie realmente ejecutada según especificaciones de Proyecto, deduciendo los huecos de superficie mayor de 3 m² e incluyendo el desarrollo de las mochetas.

| Código | Ud | Descripción | Rendimiento | Precio | Importe |
|---|---|---|---|---|---|
| mt09moc006b | kg | Imprimación, a base de resinas acrílicas en dispersión acuosa, cargas minerales y aditivos, como puente de unión. (material) | 7.5 | 5.23 | 39.225 |
| mt28moc010bl | kg | Mortero monocapa, acabado con piedra proyectada, color a elegir, tipo OC CSIII W1 según UNE-EN 998-1, compuesto de cemento blanco, cal, áridos de granulometría compensada, aditivos orgánicos e inorgánicos y pigmentos minerales. (material) | 19.5 | 0.55 | 10.725 |
| mt28maw050e | m² | Malla de fibra de vidrio antiálcalis, de 7x6,5 mm de luz de malla, 195 g/m² de masa superficial, 0,65 mm de espesor y de 0,11x50 m, para armar morteros. (material) | 0.21 | 1.87 | 0.393 |
| mt28mon030 | m | Junquillo de PVC. (material) | 0.75 | 0.35 | 0.263 |
| mt28mon050 | m | Perfil de PVC rígido para formación de aristas en revestimientos de mortero monocapa. (material) | 1.25 | 0.37 | 0.463 |
| mt28mon020b | kg | Árido de mármol, procedente de machaqueo, para proyectar sobre mortero, de granulometría comprendida entre 5 y 9 mm. (material) | 15 | 0.37 | 5.550 |
| mq06pym010 | h | Mezcladora-bombeadora para morteros y yesos proyectados, de 3 m³/h. (maquinaria) | 0.23 | 8.52 | 1.960 |
| mo039 | h | Oficial 1ª revocador. (mano de obra) | 0.319 | 22.13 | 7.059 |
| mo111 | h | Peón especializado revocador. (mano de obra) | 0.299 | 21.46 | 6.417 |
| % | % | Costes directos complementarios | 4 % | 72.055 | 2.882 |
|  |  | Costes directos |  |  | 74.937 |

Residuos:
- colocación: mt09moc006b Imprimación, a base de resinas acrílicas en dispersión acuosa, cargas minerales y aditivos, como puente de unión; factor de residuo 0.035469
- colocación: mt28moc010bl; factor de residuo 0.018966
- colocación: mt28maw050e; factor de residuo 0.055
- colocación: mt28mon030 Junquillo de PVC; factor de residuo 0.08
- colocación: mt28mon050 Perfil de PVC rígido para formación de aristas en revestimientos de mortero monocapa; factor de residuo 0.056
- colocación: mt28mon020b Árido de mármol, procedente de machaqueo, para proyectar sobre mortero, de granulometría comprendida entre 5 y 9 mm; factor de residuo 0.009

## Recursos

**mt09moc006b** kg Imprimación, a base de resinas acrílicas en dispersión acuosa, cargas minerales y aditivos, como puente de unión
Datos técnicos: Coste energético 75.527 MJ; Emisión de CO2 2.872 kg; Código LER 17 09 04; Masa del elemento 1 kg; Volumen 0.000667 m3
Residuos:
- embalaje: re170203 Plástico. (componente de residuo); rendimiento 0.003 kg; Código LER 17 02 03; Masa del elemento 1 kg; Volumen 0.001667 m3

**mt28moc010bl** kg Mortero monocapa
Datos técnicos: Coste energético 3.340 MJ; Emisión de CO2 0.250 kg; Código LER 17 01 01; Masa del elemento 1 kg; Volumen 0.000667 m3

**mt28maw050e** m² Malla de fibra de vidrio antiálcalis
Datos técnicos: Coste energético 15.950 MJ; Emisión de CO2 0.784 kg; Código LER 17 02 03; Masa del elemento 0.195 kg; Volumen 0.000325 m3
Residuos:
- embalaje: re170203 Plástico; rendimiento 0.024 kg

**mt28mon030** m Junquillo de PVC
Datos técnicos: Coste energético 8.631 MJ; Emisión de CO2 0.272 kg; Código LER 17 02 03; Masa del elemento 0.07 kg; Volumen 0.000117 m3
Residuos:
- embalaje: re170201 Madera. (componente de residuo); rendimiento 0.04 kg; Código LER 17 02 01; Masa del elemento 1 kg; Volumen 0.000909 m3
- embalaje: re170203 Plástico; rendimiento 0.001 kg

**mt28mon050** m Perfil de PVC rígido para formación de aristas en revestimientos de mortero monocapa
Datos técnicos: Coste energético 3.294 MJ; Emisión de CO2 0.351 kg; Código LER 17 02 03; Masa del elemento 0.07 kg; Volumen 0.000117 m3
Residuos:
- embalaje: re170203 Plástico; rendimiento 0.002 kg

**mt28mon020b** kg Árido de mármol, procedente de machaqueo, para proyectar sobre mortero, de granulometría comprendida entre 5 y 9 mm
Datos técnicos: Coste energético 0.075 MJ; Emisión de CO2 0.004 kg; Código LER 01 04 08; Masa del elemento 1 kg; Volumen 0.000667 m3
