# Micropilote con armadura de perfil tubular de acero

- Propiedad del archivo: CYPE INGENIEROS, S.A.
- Formato: FIEBDC-3/2002
- Divisa: EUR
- Costes indirectos: 3.00 %
- IVA: 21.00 %

## C Cimentaciones

### CP Profundas

#### CPM Micropilotes

**CPM010** m Micropilote con armadura de perfil tubular de acero.
Micropilote de hasta 15 m de longitud y 114,3 mm de diámetro nominal, compuesto de perfil tubular con rosca, de acero EN ISO 11960 N-80, con límite elástico 562 N/mm², de 73,0 mm de diámetro exterior y 6,0 mm de espesor, y lechada de cemento CEM I 42,5N, con una relación agua/cemento de 0,4 dosificada en peso, vertida por el interior de la armadura mediante sistema de inyección única global (IU); para cimentación, y carga manual a camión o contenedor de los restos de material de relleno y otros desperdicios producidos durante los trabajos.
Criterio de valoración económica: El precio incluye el desplazamiento a la obra del personal especializado y el traslado del equipo entre diferentes emplazamientos dentro de la misma obra.
Incluye: Limpieza y preparación del entorno afectado. Replanteo. Perforación del terreno. Colocación de la armadura tubular. Inyección de la lechada de cemento. Limpieza y retirada de sobrantes. Carga manual de escombros sobre camión o contenedor.
Criterio de medición de proyecto: Longitud medida según documentación gráfica de Proyecto, incrementada en un metro por la formación del bulbo.
Criterio de medición de obra: Se medirá la longitud, tomada en el terreno antes de hormigonar, del micropilote realmente ejecutado según especificaciones de Proyecto, desde la punta hasta la cara inferior del encepado, sin incluir el exceso de lechada de cemento consumida sobre el volumen teórico correspondiente al diámetro nominal del micropilote.

| Código | Ud | Descripción | Rendimiento | Precio | Importe |
|---|---|---|---|---|---|
| mt07mpi020bb | m | Perfil tubular con rosca, para armar micropilotes, de 73 mm de diámetro exterior y 6 mm de espesor, de acero EN ISO 11960 N-80, con límite elástico 562 N/mm² y carga de rotura 690 N/mm². (material) | 1.020 | 16.07 | 16.39 |
| mt08cem010c | kg | Cemento Portland CEM I 42,5 N, en sacos, según UNE-EN 197-1. (material) | 25.000 | 0.11 | 2.75 |
| mt08aaa010a | m³ | Agua. (material) | 0.010 | 1.50 | 0.02 |
| mq03pva020 | h | Equipo para inyecciones profundas, con bomba de baja presión y carro de perforación. (maquinaria) | 0.142 | 236.32 | 33.56 |
| mo042 | h | Oficial 1ª estructurista. (mano de obra) | 0.300 | 23.03 | 6.91 |
| mo089 | h | Ayudante estructurista. (mano de obra) | 0.300 | 21.86 | 6.56 |
| mo113 | h | Peón ordinario construcción. (mano de obra) | 0.150 | 20.78 | 3.12 |
| % | % | Costes directos complementarios | 2 % | 69.31 | 1.39 |
|  |  | Costes directos |  |  | 70.70 |
