# Revestimiento exterior de fachada ventilada, de lamas de composite (WPC). Sistema "TARIMATEC"

- Propiedad del archivo: CYPE INGENIEROS, S.A.
- Formato: FIEBDC-3/2002
- Divisa: EUR
- Costes indirectos: 3.00 %
- IVA: 21.00 %

## F Fachadas y particiones

### FA Fachadas ventiladas

#### FAW Revestimiento exterior de lamas de composite

**FAW010** m² Revestimiento exterior de fachada ventilada, de lamas de composite (WPC). Sistema "TARIMATEC".
Revestimiento exterior de fachada ventilada, de lamas de composite (WPC), modelo Mont Blanc "TARIMATEC", de 3000x150x15 mm, compuestas por material termoplástico y fibras vegetales con refuerzo mineral, acabado Wengué; colocación a matajuntas con tornillos de acero inoxidable A2, sobre subestructura soporte de aleación de aluminio EN AW-6060 T6. Incluso tirafondos y anclajes mecánicos de expansión de acero inoxidable A2, para la fijación de la subestructura soporte.
Criterio de valoración económica: El precio no incluye el aislamiento térmico ni la resolución de puntos singulares.
Incluye: Limpieza y preparación de la superficie soporte. Replanteo de las juntas de dilatación y paños de trabajo. Replanteo del despiece del revestimiento y de los puntos de anclaje de la subestructura soporte. Fijación de la subestructura soporte a la hoja principal y al forjado. Preparación del revestimiento. Colocación de las lamas de la primera hilada. Fijación de los clips a los perfiles. Colocación y fijación de las sucesivas hiladas. Realización de todos los trabajos necesarios para la resolución de los huecos.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12tar010eoa | m² | Revestimiento exterior para fachada ventilada, de lamas de composite (WPC), modelo Mont Blanc "TARIMATEC", de 3000x150x15 mm, compuestas por material termoplástico y fibras vegetales con refuerzo mineral, acabado Wengué; colocación a matajuntas; con tornillos de acero inoxidable A2 para la fijación del revestimiento a la subestructura soporte. (material) | 1.000 | 29.00 | 29.00 |
| mt19tar010b | m² | Subestructura soporte para la sustentación del revestimiento exterior, de lamas de composite (WPC), sistema "TARIMATEC", regulable en los ejes vertical y horizontal, formada por perfiles verticales y perfil superior horizontal, de aluminio extruido de aleación 6060 con tratamiento térmico T6, acabado lacado, color negro; escuadras de carga y escuadras de apoyo; clips de poliamida reforzada con fibra de vidrio; con tirafondos de acero inoxidable A2 y tacos de nylon para la fijación de los perfiles a la hoja principal y anclajes mecánicos de expansión, de acero inoxidable A2 para la fijación de los perfiles al forjado. (material) | 1.000 | 34.50 | 34.50 |
| op00ato010 |  | Atornillador. | 1.000 | 0.00 | 0.00 |
| mo052 | h | Oficial 1ª montador de sistemas de fachadas prefabricadas. (mano de obra) | 0.860 | 22.74 | 19.56 |
| mo099 | h | Ayudante montador de sistemas de fachadas prefabricadas. (mano de obra) | 0.860 | 21.02 | 18.08 |
| % | % | Costes directos complementarios | 3 % | 101.14 | 3.03 |
|  |  | Costes directos |  |  | 104.17 |
