# Tabique de placas de yeso laminado, de seguridad. Sistema "KNAUF"

- Propiedad del archivo: CYPE INGENIEROS, S.A.
- Formato: FIEBDC-3/2002
- Divisa: EUR
- Costes indirectos: 3.00 %
- IVA: 21.00 %

## F Fachadas y particiones

### FB Tabiquería de entramado autoportante

#### FBY De placas de yeso laminado

**FBY018** m² Tabique de placas de yeso laminado, de seguridad. Sistema "KNAUF".
Tabique múltiple W118.es "KNAUF" (12,5+12,5+12,5+100+12,5+12,5+12,5)/300 (100) (6 Standard (A)), de seguridad, de 175 mm de espesor total, con nivel de calidad del acabado Q1, formado por una estructura simple de perfiles de chapa de acero galvanizado de 100 mm de anchura, a base de montantes (elementos verticales) separados 300 mm entre sí, con disposición reforzada "H" y canales (elementos horizontales), a la que se atornillan seis placas en total (tres placas tipo Standard (A) en cada cara, de 12,5 mm de espesor cada placa). Incluso banda acústica de dilatación autoadhesiva "KNAUF"; anclajes de canales y montantes metálicos; tornillería para la fijación de las placas y pasta de fraguado en polvo Unik Hydro 1H "KNAUF", cinta microperforada de papel "KNAUF".
Criterio de valoración económica: El precio incluye la resolución de encuentros y puntos singulares, pero no incluye el aislamiento a colocar entre los montantes.
Incluye: Replanteo y trazado en el forjado inferior y en el superior de los tabiques a realizar. Colocación de banda de estanqueidad y canales inferiores, sobre solado terminado o base de asiento. Colocación de banda de estanqueidad y canales superiores, bajo forjados. Colocación y fijación de los montantes sobre los elementos horizontales. Corte de las placas. Fijación de las placas para el cierre de una de las caras del tabique. Fijación de las placas para el cierre de la segunda cara del tabique. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pck020d | m | Banda acústica de dilatación, autoadhesiva, de espuma de poliuretano de celdas cerradas "KNAUF", de 3,2 mm de espesor y 95 mm de anchura, resistencia térmica 0,10 m²K/W, conductividad térmica 0,032 W/(mK). (material) | 1.200 | 0.46 | 0.55 |
| mt12pfk020e | m | Canal 100/35 "KNAUF" de acero galvanizado, según UNE-EN 14195. (material) | 0.700 | 2.57 | 1.80 |
| mt12pfk010e | m | Montante 100/40 "KNAUF" de acero galvanizado, según UNE-EN 14195. (material) | 5.500 | 3.03 | 16.67 |
| mt12ppk010aa | m² | Placa de yeso laminado A / UNE-EN 520 - 1200 / longitud / 12,5 / con los bordes longitudinales afinados, Standard "KNAUF"; Euroclase A2-s1, d0 de reacción al fuego, según UNE-EN 13501-1. (material) | 6.300 | 4.13 | 26.02 |
| mt12plp205a | m² | Chapa de acero galvanizado, de 0,6 mm de espesor. (material) | 4.400 | 51.71 | 227.52 |
| mt12ptk010cc | Ud | Tornillo autoperforante TN "KNAUF" 3,5x25. (material) | 17.000 | 0.01 | 0.17 |
| mt12ptk010ce | Ud | Tornillo autoperforante TN "KNAUF" 3,5x35. (material) | 23.000 | 0.01 | 0.23 |
| mt12ptk010cg | Ud | Tornillo autoperforante TN "KNAUF" 3,9x55. (material) | 38.000 | 0.03 | 1.14 |
| mt12psg220 | Ud | Fijación compuesta por taco y tornillo 5x27. (material) | 1.600 | 0.06 | 0.10 |
| mt12pik012jq | kg | Pasta de fraguado en polvo Unik Hydro 1H "KNAUF", de fraguado normal (60 minutos), con aditivo hidrófugo; Euroclase A2-s1, d0 de reacción al fuego, según UNE-EN 13501-1, rango de temperatura de trabajo de 5 a 30°C, para aplicación manual con cinta de juntas, según UNE-EN 13963. (material) | 1.358 | 0.94 | 1.28 |
| mt12pck010a | m | Cinta microperforada de papel "KNAUF" de 50 mm de anchura, según UNE-EN 13963. (material) | 3.200 | 0.04 | 0.13 |
| mt12pck010d | m | Cinta de papel con refuerzo metálico "KNAUF" de 52 mm de anchura, según UNE-EN 14353. (material) | 0.050 | 0.42 | 0.02 |
| op00ato010 |  | Atornillador. | 1.000 | 0.00 | 0.00 |
| op00fre010 |  | Fresadora. | 1.000 | 0.00 | 0.00 |
| mo053 | h | Oficial 1ª montador de prefabricados interiores. (mano de obra) | 0.378 | 22.74 | 8.60 |
| mo100 | h | Ayudante montador de prefabricados interiores. (mano de obra) | 0.378 | 21.02 | 7.95 |
| % | % | Costes directos complementarios | 2 % | 292.18 | 5.84 |
|  |  | Costes directos |  |  | 298.02 |
