# Sistema ETICS "THERMOCHIP" de aislamiento térmico por el exterior de fachadas

- Propiedad del archivo: CYPE INGENIEROS, S.A.
- Formato: FIEBDC-3/2002
- Divisa: EUR
- Costes indirectos: 3.00 %
- IVA: 21.00 %

## F Fachadas y particiones

### FS Fachadas ETICS

#### FSM Revestimiento continuo mineral o sintético

**FSM120** m² Sistema ETICS "THERMOCHIP" de aislamiento térmico por el exterior de fachadas.
Aislamiento térmico por el exterior de fachadas, de entramado ligero de madera, con sistema ETICS, formado por: panel sándwich machihembrado en las cuatro caras, Thermochip Sate, TFBCY 12-60-12 "THERMOCHIP", compuesto de: cara exterior de placa de cemento reforzado con fibras, de 12 mm de espesor, núcleo aislante de espuma de poliestireno extruido de 60 mm de espesor y cara interior de placa de yeso reforzado con fibras, de 12 mm de espesor, de 2400x550 mm, transmitancia térmica 0,527 W/(m²K), Euroclase B-s1, d0 de reacción al fuego, según UNE-EN 13501-1, fijado al soporte con tornillos autorroscantes de cabeza avellanada, de acero galvanizado; capa de regularización de mortero flexible monocomponente de altas prestaciones, aplicación manual, armado con malla de fibra de vidrio de 160 g/m², de 5x4 mm de luz de malla y de 160 g/m² de masa superficial; capa de acabado de mortero a base de resinas acrílicas en dispersión acuosa, color a elegir, aplicación mecánica. Incluso, perfiles de esquina de PVC con malla.
Criterio de valoración económica: El precio incluye la ejecución de remates en los encuentros con paramentos y revestimientos u otros elementos recibidos en su superficie.
Incluye: Preparación de la superficie soporte. Replanteo y corte de los paneles. Colocación y fijación del panel sándwich. Colocación de los perfiles. Resolución de los puntos singulares. Aplicación del mortero base y colocación de la malla de fibra de vidrio en la capa de regularización. Formación de juntas. Aplicación de la capa de acabado.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt13pst020i | m² | Panel sándwich machihembrado en las cuatro caras, Thermochip Sate, TFBCY 12-60-12 "THERMOCHIP", compuesto de: cara exterior de placa de cemento reforzado con fibras, de 12 mm de espesor, núcleo aislante de espuma de poliestireno extruido de 60 mm de espesor y cara interior de placa de yeso reforzado con fibras, de 12 mm de espesor, de 2400x550 mm, transmitancia térmica 0,527 W/(m²K), Euroclase B-s1, d0 de reacción al fuego, según UNE-EN 13501-1. (material) | 1.050 | 63.70 | 66.89 |
| mt13pst100k | Ud | Tornillo autorroscante de cabeza avellanada, de acero galvanizado, de 6 mm de diámetro y 140 mm de longitud. (material) | 12.000 | 0.53 | 6.36 |
| mt28mag020a | l | Mortero flexible monocomponente de altas prestaciones, permeable al vapor de agua y resistente a la intemperie, para aplicar con llana. (material) | 1.000 | 1.13 | 1.13 |
| mt28mag100a | m² | Malla de fibra de vidrio de 160 g/m², de 5x4 mm de luz de malla y de 160 g/m² de masa superficial, para armar morteros. (material) | 1.100 | 1.34 | 1.47 |
| mt28mag030d | kg | Mortero a base de resinas acrílicas en dispersión acuosa, color a elegir, aplicación mecánica. (material) | 2.500 | 2.88 | 7.20 |
| mt28mop070b | m | Perfil de esquina de PVC con malla, para refuerzo de cantos. (material) | 0.300 | 0.50 | 0.15 |
| mq06pym010 | h | Mezcladora-bombeadora para morteros y yesos proyectados, de 3 m³/h. (maquinaria) | 0.202 | 8.52 | 1.72 |
| mo054 | h | Oficial 1ª montador de aislamientos. (mano de obra) | 0.100 | 22.74 | 2.27 |
| mo101 | h | Ayudante montador de aislamientos. (mano de obra) | 0.100 | 21.02 | 2.10 |
| mo039 | h | Oficial 1ª revocador. (mano de obra) | 0.540 | 22.13 | 11.95 |
| mo079 | h | Ayudante revocador. (mano de obra) | 0.540 | 21.02 | 11.35 |
| % | % | Costes directos complementarios | 2 % | 112.59 | 2.25 |
|  |  | Costes directos |  |  | 114.84 |
