# Equipo de cabecera

- Propiedad del archivo: CYPE INGENIEROS, S.A.
- Formato: FIEBDC-3/2002
- Divisa: EUR
- Costes indirectos: 3.00 %
- IVA: 21.00 %

## I Instalaciones

### IA Audiovisuales

#### IAA Red de cables coaxiales

**IAA040** Ud Equipo de cabecera.
Equipo de cabecera, formado por: 9 amplificadores monocanal UHF, de 42 dB de ganancia; 1 amplificador multicanal UHF, de 50 dB de ganancia; 1 amplificador FM; 1 amplificador DAB, todos ellos con autoseparación en la entrada y automezcla en la salida (alojados en el RITS o RITU). Incluso fuente de alimentación, soporte, puentes de interconexión, cargas resistivas, repartidor, mezcladores y cuantos accesorios sean necesarios para su correcta instalación.
Incluye: Montaje, conexionado y comprobación de su correcto funcionamiento.
Criterio de medición de proyecto: Número de unidades previstas, según documentación gráfica de Proyecto.
Criterio de medición de obra: Se medirá el número de unidades realmente ejecutadas según especificaciones de Proyecto.

| Código | Ud | Descripción | Rendimiento | Precio | Importe |
|---|---|---|---|---|---|
| mt40eaf010ba | Ud | Amplificador monocanal UHF, de 42 dB de ganancia, según UNE-EN 50083-5. (material) | 9.000 | 69.84 | 628.56 |
| mt40eaf010fd | Ud | Amplificador multicanal UHF, para amplificar hasta siete canales adyacentes, de 50 dB de ganancia, según UNE-EN 50083-5. (material) | 1.000 | 74.59 | 74.59 |
| mt40eaf010ge | Ud | Amplificador FM, de 36 dB de ganancia, según UNE-EN 50083-5. (material) | 1.000 | 58.20 | 58.20 |
| mt40eaf010lf | Ud | Amplificador DAB, de 50 dB de ganancia, según UNE-EN 50083-5. (material) | 1.000 | 59.17 | 59.17 |
| mt40eaf045d | Ud | Fuente de alimentación, de 2500 mA de intensidad máxima a 12 Vcc de tensión. (material) | 1.000 | 117.64 | 117.64 |
| mt40eaf102d | Ud | Soporte metálico, con capacidad para 16 módulos y fuente de alimentación. (material) | 1.000 | 42.56 | 42.56 |
| mt40eaf110a | Ud | Puente de interconexión. (material) | 22.000 | 3.15 | 69.30 |
| mt40eaf100a | Ud | Carga resistiva de 75 Ohm, para cierre. (material) | 4.000 | 2.55 | 10.20 |
| mt40irt024a | Ud | Repartidor de 5-2400 MHz de 2 salidas, de 57x49x26 mm, 3,9 dB de pérdidas de inserción a 862 MHz y 5,1 dB de pérdidas de inserción a 2150 MHz, con conectores tipo "F". (material) | 1.000 | 3.01 | 3.01 |
| mt40irf024a | Ud | Mezclador de TV y FI, de 2 entradas, de 1,5 dB de pérdidas de inserción de TV y 2,3 dB de pérdidas de inserción de FI, con conectores tipo "F". (material) | 2.000 | 6.65 | 13.30 |
| mo001 | h | Oficial 1ª instalador de telecomunicaciones. (mano de obra) | 2.200 | 22.74 | 50.03 |
| mo056 | h | Ayudante instalador de telecomunicaciones. (mano de obra) | 2.200 | 20.98 | 46.16 |
| % | % | Costes directos complementarios | 2 % | 1172.72 | 23.45 |
|  |  | Costes directos |  |  | 1196.17 |
