# Unidad interior de aire acondicionado, de suelo

- Propiedad del archivo: CYPE INGENIEROS, S.A.
- Formato: FIEBDC-3/2002
- Divisa: EUR
- Costes indirectos: 3.00 %
- IVA: 21.00 %

## I Instalaciones

### IB Sistemas de climatización

#### IBB Sistema VRF (Bosch)

**IBB120** Ud Unidad interior de aire acondicionado, de suelo.
Unidad interior de aire acondicionado, de suelo, sistema Bosch 5000 VRF, para gas R-410A, alimentación monofásica (230V/50Hz), modelo CF36-1 "BOSCH", potencia frigorífica nominal 3,6 kW (temperatura de bulbo seco del aire interior 27°C y del aire exterior 35°C, temperatura de bulbo húmedo del aire interior 19°C), potencia calorífica nominal 4 kW (temperatura de bulbo seco del aire interior 20°C y del aire exterior 7°C, temperatura de bulbo húmedo del aire exterior 6°C), consumo eléctrico nominal 0,049 kW, presión sonora 36 dBA, caudal de aire 650 m³/h, de 660x990x203 mm y 26 kg, con válvula de expansión electrónica, orientación automática de las lamas deflectoras, filtro, rearme automático y control remoto inalámbrico, modelo IRC. Con control remoto inalámbrico, modelo IRC.
Criterio de valoración económica: El precio no incluye la canalización ni el cableado eléctrico de alimentación.
Incluye: Replanteo. Colocación y fijación. Conexión a las líneas frigoríficas. Conexión a la red eléctrica. Conexión a la red de desagüe. Puesta en marcha.
Criterio de medición de proyecto: Número de unidades previstas, según documentación gráfica de Proyecto.
Criterio de medición de obra: Se medirá el número de unidades realmente ejecutadas según especificaciones de Proyecto.

| Código | Ud | Descripción | Rendimiento | Precio | Importe |
|---|---|---|---|---|---|
| mt42bos080i | Ud | Unidad interior de aire acondicionado, de suelo, sistema Bosch 5000 VRF, para gas R-410A, alimentación monofásica (230V/50Hz), modelo CF36-1 "BOSCH", potencia frigorífica nominal 3,6 kW (temperatura de bulbo seco del aire interior 27°C y del aire exterior 35°C, temperatura de bulbo húmedo del aire interior 19°C), potencia calorífica nominal 4 kW (temperatura de bulbo seco del aire interior 20°C y del aire exterior 7°C, temperatura de bulbo húmedo del aire exterior 6°C), consumo eléctrico nominal 0,049 kW, presión sonora 36 dBA, caudal de aire 650 m³/h, de 660x990x203 mm y 26 kg, con válvula de expansión electrónica, orientación automática de las lamas deflectoras, filtro, rearme automático y control remoto inalámbrico, modelo IRC. (material) | 1.000 | 1155.00 | 1155.00 |
| mt42bos600b | Ud | Control remoto inalámbrico, modelo IRC "BOSCH", de 150x65x20 mm, con pantalla LCD retroiluminada, función marcha/paro, cambio de modo de funcionamiento, configuración de la temperatura de consigna, selección de la velocidad del ventilador, programación diaria y cambio de orientación de las lamas. (material) | 1.000 | 65.00 | 65.00 |
| mo005 | h | Oficial 1ª instalador de climatización. (mano de obra) | 1.000 | 22.74 | 22.74 |
| mo104 | h | Ayudante instalador de climatización. (mano de obra) | 1.000 | 20.98 | 20.98 |
| % | % | Costes directos complementarios | 2 % | 1263.72 | 25.27 |
|  |  | Costes directos |  |  | 1288.99 |
