# Unidad interior de aire acondicionado, de techo con descarga directa

- Propiedad del archivo: CYPE INGENIEROS, S.A.
- Formato: FIEBDC-3/2002
- Divisa: EUR
- Costes indirectos: 3.00 %
- IVA: 21.00 %

## I Instalaciones

### IB Sistemas de climatización

#### IBB Sistema VRF (Bosch)

**IBB130** Ud Unidad interior de aire acondicionado, de techo con descarga directa.
Unidad interior de aire acondicionado, de techo con descarga directa, sistema Bosch 5000 VRF, para gas R-410A, alimentación monofásica (230V/50Hz), modelo CF112-1 "BOSCH", potencia frigorífica nominal 11,2 kW (temperatura de bulbo seco del aire interior 27°C y del aire exterior 35°C, temperatura de bulbo húmedo del aire interior 19°C), potencia calorífica nominal 12,5 kW (temperatura de bulbo seco del aire interior 20°C y del aire exterior 7°C, temperatura de bulbo húmedo del aire exterior 6°C), consumo eléctrico nominal 0,182 kW, presión sonora 42 dBA, caudal de aire 1980 m³/h, de 244x1670x680 mm y 54 kg, con válvula de expansión electrónica, orientación automática de las lamas deflectoras, filtro, rearme automático y control remoto inalámbrico, modelo IRC.
Criterio de valoración económica: El precio no incluye la canalización ni el cableado eléctrico de alimentación.
Incluye: Replanteo. Colocación y fijación. Conexión a las líneas frigoríficas. Conexión a la red eléctrica. Conexión a la red de desagüe. Puesta en marcha.
Criterio de medición de proyecto: Número de unidades previstas, según documentación gráfica de Proyecto.
Criterio de medición de obra: Se medirá el número de unidades realmente ejecutadas según especificaciones de Proyecto.

| Código | Ud | Descripción | Rendimiento | Precio | Importe |
|---|---|---|---|---|---|
| mt42bos080g | Ud | Unidad interior de aire acondicionado, de techo con descarga directa, sistema Bosch 5000 VRF, para gas R-410A, alimentación monofásica (230V/50Hz), modelo CF112-1 "BOSCH", potencia frigorífica nominal 11,2 kW (temperatura de bulbo seco del aire interior 27°C y del aire exterior 35°C, temperatura de bulbo húmedo del aire interior 19°C), potencia calorífica nominal 12,5 kW (temperatura de bulbo seco del aire interior 20°C y del aire exterior 7°C, temperatura de bulbo húmedo del aire exterior 6°C), consumo eléctrico nominal 0,182 kW, presión sonora 42 dBA, caudal de aire 1980 m³/h, de 244x1670x680 mm y 54 kg, con válvula de expansión electrónica, orientación automática de las lamas deflectoras, filtro, rearme automático y control remoto inalámbrico, modelo IRC. (material) | 1.000 | 1620.00 | 1620.00 |
| mo005 | h | Oficial 1ª instalador de climatización. (mano de obra) | 1.000 | 22.74 | 22.74 |
| mo104 | h | Ayudante instalador de climatización. (mano de obra) | 1.000 | 20.98 | 20.98 |
| % | % | Costes directos complementarios | 2 % | 1663.72 | 33.27 |
|  |  | Costes directos |  |  | 1696.99 |
