# Unidad exterior de aire acondicionado de condensación por agua, bomba de calor, para sistema VRV-IV W+, para gas R-410A

- Propiedad del archivo: CYPE INGENIEROS, S.A.
- Formato: FIEBDC-3/2002
- Divisa: EUR
- Costes indirectos: 3.00 %
- IVA: 21.00 %

## I Instalaciones

### IB Sistemas de climatización

#### IBY Sistema VRV (Daikin)

**IBY251** Ud Unidad exterior de aire acondicionado de condensación por agua, bomba de calor, para sistema VRV-IV W+, para gas R-410A.
Combinación de tres unidades exteriores de aire acondicionado de condensación por agua para sistema VRV-IV W+ (Volumen de Refrigerante Variable, condensado por agua), bomba de calor, montaje en interior, para gas R-410A, con temperatura de refrigerante variable para la mejora de la eficiencia estacional, modelo RWEYQ24T9 "DAIKIN", formada por tres unidades RWEYQ8T9, alimentación trifásica (400V/50Hz), potencia frigorífica nominal 67,2 kW (temperatura de bulbo seco del aire interior 27°C, temperatura de bulbo seco del aire exterior 35°C, temperatura de entrada del agua 30°C), rango de funcionamiento de temperatura de bulbo seco del aire exterior en refrigeración desde 10 hasta 45°C, potencia calorífica nominal 75 kW (temperatura de bulbo seco del aire interior 20°C, temperatura de bulbo seco del aire exterior 7°C, temperatura de entrada del agua 20°C), rango de funcionamiento de temperatura de bulbo seco del aire exterior en calefacción desde 10 hasta 45°C, conectabilidad de hasta 36 unidades interiores con un porcentaje de capacidad mínimo del 50% y máximo del 130%, control mediante microprocesador, compresor scroll herméticamente sellado, con control Inverter, dimensiones 980x2340x550 mm, longitud total máxima de tubería frigorífica 300 m, longitud máxima entre unidad exterior y unidad interior más alejada 120 m (140 m equivalentes), diferencia máxima de altura de instalación 50 m si la unidad exterior se encuentra por encima de las unidades interiores y 40 m si se encuentra por debajo, longitud máxima entre el primer kit de ramificación (unión Refnet) de tubería frigorífica y unidad interior más alejada 40 m (la longitud máxima desde la primera ramificación puede ser de hasta 90 m, si la diferencia entre la longitud hasta la unidad interior más cercana y la más alejada es menor de 40 m), bloque de terminales F1-F2 para cable de 2 hilos de transmisión y control (bus D-III Net), función de recuperación de refrigerante, carga automática adicional de refrigerante, prueba automática de funcionamiento y ajuste de limitación de consumo de energía (función I-Demand). Incluso elementos antivibratorios de suelo.
Criterio de valoración económica: El precio no incluye la canalización ni el cableado eléctrico de alimentación.
Incluye: Replanteo. Colocación y fijación. Conexión a las líneas frigoríficas. Conexión a la red de conducción de agua. Conexión a la red eléctrica. Conexión a la red de desagüe. Puesta en marcha.
Criterio de medición de proyecto: Número de unidades previstas, según documentación gráfica de Proyecto.
Criterio de medición de obra: Se medirá el número de unidades realmente ejecutadas según especificaciones de Proyecto.

| Código | Ud | Descripción | Rendimiento | Precio | Importe |
|---|---|---|---|---|---|
| mt42dai070a | Ud | Combinación de tres unidades exteriores de aire acondicionado de condensación por agua para sistema VRV-IV W+ (Volumen de Refrigerante Variable, condensado por agua), bomba de calor, montaje en interior, para gas R-410A, con temperatura de refrigerante variable para la mejora de la eficiencia estacional, modelo RWEYQ24T9 "DAIKIN", formada por tres unidades RWEYQ8T9, alimentación trifásica (400V/50Hz), potencia frigorífica nominal 67,2 kW (temperatura de bulbo seco del aire interior 27°C, temperatura de bulbo seco del aire exterior 35°C, temperatura de entrada del agua 30°C), rango de funcionamiento de temperatura de bulbo seco del aire exterior en refrigeración desde 10 hasta 45°C, potencia calorífica nominal 75 kW (temperatura de bulbo seco del aire interior 20°C, temperatura de bulbo seco del aire exterior 7°C, temperatura de entrada del agua 20°C), rango de funcionamiento de temperatura de bulbo seco del aire exterior en calefacción desde 10 hasta 45°C, conectabilidad de hasta 36 unidades interiores con un porcentaje de capacidad mínimo del 50% y máximo del 130%, control mediante microprocesador, compresor scroll herméticamente sellado, con control Inverter, dimensiones 980x2340x550 mm, longitud total máxima de tubería frigorífica 300 m, longitud máxima entre unidad exterior y unidad interior más alejada 120 m (140 m equivalentes), diferencia máxima de altura de instalación 50 m si la unidad exterior se encuentra por encima de las unidades interiores y 40 m si se encuentra por debajo, longitud máxima entre el primer kit de ramificación (unión Refnet) de tubería frigorífica y unidad interior más alejada 40 m (la longitud máxima desde la primera ramificación puede ser de hasta 90 m, si la diferencia entre la longitud hasta la unidad interior más cercana y la más alejada es menor de 40 m), bloque de terminales F1-F2 para cable de 2 hilos de transmisión y control (bus D-III Net), función de recuperación de refrigerante, carga automática adicional de refrigerante, prueba automática de funcionamiento y ajuste de limitación de consumo de energía (función I-Demand). (material) | 1.000 | 52428.00 | 52428.00 |
| mt42www080 | Ud | Kit de amortiguadores antivibración de suelo, formado por cuatro amortiguadores de caucho, con sus tornillos, tuercas y arandelas correspondientes. (material) | 3.000 | 8.00 | 24.00 |
| mt42dai612 | Ud | Filtro para la tubería de entrada de agua de la unidad exterior de condensación por agua, modelo BWU26A20 "DAIKIN". (material) | 3.000 | 375.00 | 1125.00 |
| mo005 | h | Oficial 1ª instalador de climatización. (mano de obra) | 7.860 | 22.74 | 178.74 |
| mo104 | h | Ayudante instalador de climatización. (mano de obra) | 7.860 | 20.98 | 164.90 |
| % | % | Costes directos complementarios | 2 % | 53920.64 | 1078.41 |
|  |  | Costes directos |  |  | 54999.05 |
