# Caldera eléctrica, doméstica, para calefacción y A.C.S

- Propiedad del archivo: CYPE INGENIEROS, S.A.
- Formato: FIEBDC-3/2002
- Divisa: EUR
- Costes indirectos: 3.00 %
- IVA: 21.00 %

## I Instalaciones

### IC Calefacción, refrigeración, climatización y A.C.S.

#### ICI Calderas eléctricas

**ICI011** Ud Caldera eléctrica, doméstica, para calefacción y A.C.S.
Caldera mural mixta eléctrica para calefacción y A.C.S., potencia de 7,5 kW, constituida por cuerpo de caldera, envolvente, vaso de expansión, bomba, termostato y todos aquellos componentes necesarios para su funcionamiento incorporados en su interior; incluso accesorios de fijación. Totalmente montada, conexionada y probada.
Incluye: Replanteo mediante plantilla. Colocación y fijación de la caldera y sus componentes. Nivelación de los elementos. Conexionado de los elementos a la red. Puesta en marcha.
Criterio de medición de proyecto: Número de unidades previstas, según documentación gráfica de Proyecto.
Criterio de medición de obra: Se medirá el número de unidades realmente ejecutadas según especificaciones de Proyecto.

| Código | Ud | Descripción | Rendimiento | Precio | Importe |
|---|---|---|---|---|---|
| mt38cme010q | Ud | Caldera mural mixta eléctrica para calefacción y A.C.S., potencia de 7,5 kW, constituida por cuerpo de caldera, envolvente, vaso de expansión, bomba, termostato y todos aquellos componentes necesarios para su funcionamiento incorporados en su interior; incluso accesorios de fijación. (material) | 1.000 | 1676.16 | 1676.16 |
| mt38www012 | Ud | Material auxiliar para instalaciones de calefacción y A.C.S. (material) | 1.000 | 2.10 | 2.10 |
| mo004 | h | Oficial 1ª calefactor. (mano de obra) | 3.600 | 22.74 | 81.86 |
| mo103 | h | Ayudante calefactor. (mano de obra) | 3.600 | 20.98 | 75.53 |
| % | % | Costes directos complementarios | 2 % | 1835.65 | 36.71 |
|  |  | Costes directos |  |  | 1872.36 |
