# Cisterna prefabricada de agua potable, para enterrar

- Propiedad del archivo: CYPE INGENIEROS, S.A.
- Formato: FIEBDC-3/2002
- Divisa: EUR
- Costes indirectos: 3.00 %
- IVA: 21.00 %

## I Instalaciones

### IF Fontanería

#### IFD Depósitos/grupos de presión

**IFD070** Ud Cisterna prefabricada de agua potable, para enterrar.
Cisterna vertical de poliéster reforzado con fibra de vidrio, de 2150 l, con boca de acceso de 560 mm de diámetro, aireador y rebosadero, de agua potable, para enterrar; válvula de corte de compuerta de latón fundido de 1" DN 25 mm para la entrada; mecanismo de corte de llenado formado por válvula de flotador; válvula de corte de compuerta de latón fundido de 1" DN 25 mm para la salida. Incluso material auxiliar. Totalmente montada, conexionada y probada. Sin incluir la obra civil.
Incluye: Replanteo. Limpieza de la base de apoyo de la cisterna. Introducción de la cisterna. Fijación y montaje de la cisterna. Colocación y montaje de válvulas. Colocación y fijación de tuberías y accesorios.
Criterio de medición de proyecto: Número de unidades previstas, según documentación gráfica de Proyecto.
Criterio de medición de obra: Se medirá el número de unidades realmente ejecutadas según especificaciones de Proyecto.

| Código | Ud | Descripción | Rendimiento | Precio | Importe |
|---|---|---|---|---|---|
| mt37svc010f | Ud | Válvula de compuerta de latón fundido, para roscar, de 1". (material) | 2.000 | 9.14 | 18.28 |
| mt37vfl010c | Ud | Válvula de flotador de 1" de diámetro, para una presión máxima de 6 bar, con cuerpo de latón, boya esférica roscada de latón y obturador de goma. (material) | 1.000 | 67.95 | 67.95 |
| mt37dps050c | Ud | Cisterna vertical de poliéster reforzado con fibra de vidrio, de 2150 l, con boca de acceso de 560 mm de diámetro, aireador y rebosadero, para enterrar. (material) | 1.000 | 1517.78 | 1517.78 |
| mt37www010 | Ud | Material auxiliar para instalaciones de fontanería. (material) | 1.000 | 1.40 | 1.40 |
| mq04cag010a | h | Camión con grúa de hasta 6 t. (maquinaria) | 0.200 | 55.38 | 11.08 |
| mo008 | h | Oficial 1ª fontanero. (mano de obra) | 2.310 | 22.74 | 52.53 |
| mo107 | h | Ayudante fontanero. (mano de obra) | 2.310 | 20.98 | 48.46 |
| % | % | Costes directos complementarios | 2 % | 1717.48 | 34.35 |
|  |  | Costes directos |  |  | 1751.83 |
