# Aspirador para ventilación natural

- Propiedad del archivo: CYPE INGENIEROS, S.A.
- Formato: FIEBDC-3/2002
- Divisa: EUR
- Costes indirectos: 3.00 %
- IVA: 21.00 %

## I Instalaciones

### IV Ventilación

#### IVN Ventilación natural

**IVN030** Ud Aspirador para ventilación natural.
Aspirador giratorio con sombrero dinámico, de aluminio (Dureza H-24), para conducto de salida de 400 mm de diámetro exterior, para ventilación natural. Incluso elementos de fijación.
Incluye: Replanteo. Montaje. Colocación y fijación.
Criterio de medición de proyecto: Número de unidades previstas, según documentación gráfica de Proyecto.
Criterio de medición de obra: Se medirá el número de unidades realmente ejecutadas según especificaciones de Proyecto.

| Código | Ud | Descripción | Rendimiento | Precio | Importe |
|---|---|---|---|---|---|
| mt42cvc010c | Ud | Aspirador giratorio con sombrero dinámico, de aluminio (Dureza H-24), para conducto de salida de 400 mm de diámetro exterior, con elementos de fijación. (material) | 1.000 | 280.33 | 280.33 |
| mo020 | h | Oficial 1ª construcción. (mano de obra) | 0.180 | 22.13 | 3.98 |
| mo112 | h | Peón especializado construcción. (mano de obra) | 0.090 | 21.12 | 1.90 |
| % | % | Costes directos complementarios | 2 % | 286.21 | 5.72 |
|  |  | Costes directos |  |  | 291.93 |
