# Conjunto de aparatos sanitarios, "ROCA"

- Propiedad del archivo: CYPE INGENIEROS, S.A.
- Formato: FIEBDC-3/2002
- Divisa: EUR
- Costes indirectos: 3.00 %
- IVA: 21.00 %

## S Señalización y equipamiento

### SA Aparatos sanitarios

#### SAC Conjuntos

**SAC010** Ud Conjunto de aparatos sanitarios, "ROCA".
Conjunto de aparatos sanitarios en baño formado por: lavabo mural, de porcelana sanitaria, modelo Dama "ROCA", color Blanco, de 1000x460 mm, con juego de fijación; taza de inodoro de tanque bajo, de porcelana sanitaria, modelo Dama "ROCA", color Blanco, de 365x660x760 mm, con juego de fijación, con cisterna de inodoro, de doble descarga, de 360x140x360 mm, asiento y tapa de inodoro, de caída amortiguada; bidé, de porcelana sanitaria, modelo Dama "ROCA", color Blanco, de 360x570x400 mm, con juego de fijación, con tapa de bidé, de caída amortiguada. Incluso desagües, llaves de regulación, enlaces de alimentación flexibles y sellado con silicona.
Incluye: Replanteo. Colocación y fijación de los aparatos. Montaje del desagüe. Conexión a la red de evacuación. Montaje de la grifería. Conexión a las redes de agua fría y caliente. Comprobación de su correcto funcionamiento. Sellado de juntas.
Criterio de medición de proyecto: Número de unidades previstas, según documentación gráfica de Proyecto.
Criterio de medición de obra: Se medirá el número de unidades realmente colocadas según especificaciones de Proyecto.

| Código | Ud | Descripción | Rendimiento | Precio | Importe |
|---|---|---|---|---|---|
| mt30sdr010aa | Ud | Lavabo mural, de porcelana sanitaria, modelo Dama "ROCA", color Blanco, de 1000x460 mm, con juego de fijación, según UNE 67001. (material) | 1.000 | 156.80 | 156.80 |
| mt30sdr020a | Ud | Taza de inodoro de tanque bajo, de porcelana sanitaria, modelo Dama "ROCA", color Blanco, de 365x660x760 mm, con juego de fijación, según UNE-EN 997. (material) | 1.000 | 182.00 | 182.00 |
| mt30sdr021a | Ud | Cisterna de inodoro, de doble descarga, de porcelana sanitaria, modelo Dama "ROCA", color Blanco, de 360x140x360 mm, con juego de mecanismos de doble descarga de 3/4,5 litros, según UNE-EN 997. (material) | 1.000 | 176.40 | 176.40 |
| mt30sdr022a | Ud | Asiento y tapa de inodoro, de caída amortiguada, modelo Dama "ROCA", color Blanco. (material) | 1.000 | 131.88 | 131.88 |
| mt30sdr030a | Ud | Bidé, de porcelana sanitaria, modelo Dama "ROCA", color Blanco, de 360x570x400 mm, con juego de fijación, según UNE 67001. (material) | 1.000 | 151.20 | 151.20 |
| mt30sdr031a | Ud | Tapa de bidé, de caída amortiguada, modelo Dama "ROCA", color Blanco. (material) | 1.000 | 131.88 | 131.88 |
| mt36www005b | Ud | Acoplamiento a pared acodado con plafón, de PVC, serie B, color blanco, para evacuación de aguas residuales (a baja y alta temperatura) en el interior de los edificios, enlace mixto de 1 1/4"x40 mm de diámetro, según UNE-EN 1329-1, con válvula de desagüe. (material) | 2.000 | 10.95 | 21.90 |
| mt38tew010a | Ud | Latiguillo flexible de 20 cm y 1/2" de diámetro. (material) | 1.000 | 8.00 | 8.00 |
| mt30www005 | Ud | Cartucho de 300 ml de silicona ácida monocomponente, fungicida, para sellado de juntas en ambientes húmedos. (material) | 0.036 | 7.50 | 0.27 |
| op00tal010 |  | Taladro. | 1.000 | 0.00 | 0.00 |
| op00ato010 |  | Atornillador. | 1.000 | 0.00 | 0.00 |
| mo008 | h | Oficial 1ª fontanero. (mano de obra) | 2.160 | 22.74 | 49.12 |
| mo107 | h | Ayudante fontanero. (mano de obra) | 1.440 | 20.98 | 30.21 |
| % | % | Costes directos complementarios | 2 % | 1039.66 | 20.79 |
|  |  | Costes directos |  |  | 1060.45 |
