# Electroválvula

- Propiedad del archivo: CYPE INGENIEROS, S.A.
- Formato: FIEBDC-3/2002
- Divisa: EUR
- Costes indirectos: 3.00 %
- IVA: 21.00 %

## U Urbanización interior de la parcela

### UR Riego

#### URM Automatización

**URM010** Ud Electroválvula.
Electroválvula para riego, cuerpo de nylon inyectado, conexiones roscadas, de 1" de diámetro, alimentación del solenoide a 24 Vca, con posibilidad de apertura manual y regulador de caudal, con arqueta de plástico provista de tapa. Incluso accesorios de conexión a la tubería de abastecimiento y distribución, excavación y relleno posterior. Totalmente montada y conexionada.
Incluye: Replanteo de la arqueta. Excavación con medios manuales. Colocación de la arqueta prefabricada. Alojamiento de la electroválvula. Realización de conexiones hidráulicas de la electroválvula a la tubería de abastecimiento y distribución. Conexión eléctrica con el cable de alimentación.
Criterio de medición de proyecto: Número de unidades previstas, según documentación gráfica de Proyecto.
Criterio de medición de obra: Se medirá el número de unidades realmente ejecutadas según especificaciones de Proyecto.

| Código | Ud | Descripción | Rendimiento | Precio | Importe |
|---|---|---|---|---|---|
| mt48ele020a | Ud | Electroválvula para riego, cuerpo de nylon inyectado, conexiones roscadas, de 1" de diámetro, alimentación del solenoide a 24 Vca, con posibilidad de apertura manual y regulador de caudal. (material) | 1.000 | 67.99 | 67.99 |
| mt48wwg010a | Ud | Arqueta de plástico, con tapa y sin fondo, de 30x30x30 cm, para alojamiento de válvulas en sistemas de riego. (material) | 1.000 | 81.29 | 81.29 |
| mo008 | h | Oficial 1ª fontanero. (mano de obra) | 0.200 | 22.74 | 4.55 |
| mo107 | h | Ayudante fontanero. (mano de obra) | 0.200 | 20.98 | 4.20 |
| mo003 | h | Oficial 1ª electricista. (mano de obra) | 0.100 | 22.74 | 2.27 |
| % | % | Costes directos complementarios | 2 % | 160.30 | 3.21 |
|  |  | Costes directos |  |  | 163.51 |
