# Muro de hormigón para vallado de parcela

- Propiedad del archivo: CYPE INGENIEROS, S.A.
- Formato: FIEBDC-3/2002
- Divisa: EUR
- Costes indirectos: 3.00 %
- IVA: 21.00 %

## U Urbanización interior de la parcela

### UV Cerramientos exteriores

#### UVM Muros

**UVM020** m Muro de hormigón para vallado de parcela.
Vallado de parcela formado por muro continuo de hormigón armado, de 1 m de altura y 15 cm de espesor, realizado con hormigón HA-30/F/20/XC2+XF1 fabricado en central, y malla electrosoldada ME 15x15 Ø 8-8 B 500 T 6x2,20 UNE-EN 10080; montaje y desmontaje del sistema de encofrado recuperable metálico para acabado visto. Incluso berenjenos para biselado de cantos y separadores.
Incluye: Limpieza y preparación de la superficie de apoyo. Replanteo. Colocación y aplomado de la malla electrosoldada con separadores homologados. Colocación de berenjenos en el encofrado. Montaje del sistema de encofrado del murete. Formación de juntas. Vertido y compactación del hormigón. Desmontaje del sistema de encofrado. Curado del hormigón.
Criterio de medición de proyecto: Longitud medida según documentación gráfica de Proyecto, deduciendo la longitud de los huecos de puertas y cancelas.
Criterio de medición de obra: Se medirá la longitud realmente ejecutada según especificaciones de Proyecto, deduciendo la longitud de los huecos de puertas y cancelas.

| Código | Ud | Descripción | Rendimiento | Precio | Importe |
|---|---|---|---|---|---|
| mt07aco020d | Ud | Separador homologado para muros. (material) | 2.400 | 0.06 | 0.14 |
| mt08eme030c | m² | Sistema de encofrado a dos caras, para muros, formado por paneles metálicos modulares, hasta 3 m de altura, incluso elementos para paso de instalaciones. (material) | 2.000 | 21.31 | 42.62 |
| mt07ame010l | m² | Malla electrosoldada ME 15x15 Ø 8-8 B 500 T 6x2,20 UNE-EN 10080. (material) | 1.100 | 8.41 | 9.25 |
| mt08var040a | Ud | Berenjeno de PVC, de varias dimensiones y 2500 mm de longitud. (material) | 1.000 | 0.55 | 0.55 |
| mt10haf010cdns | m³ | Hormigón HA-30/F/20/XC2+XF1, fabricado en central. (material) | 0.158 | 99.70 | 15.75 |
| au00auh010 |  | Cubilote. | 1.000 | 0.00 | 0.00 |
| au00auh040 |  | Vibrador de hormigón, eléctrico. | 1.000 | 0.00 | 0.00 |
| mo042 | h | Oficial 1ª estructurista. (mano de obra) | 0.338 | 23.03 | 7.78 |
| mo089 | h | Ayudante estructurista. (mano de obra) | 0.338 | 21.86 | 7.39 |
| % | % | Costes directos complementarios | 2 % | 83.48 | 1.67 |
|  |  | Costes directos |  |  | 85.15 |
