# Vallado de parcela, de tela metálica de alambre ondulado

- Propiedad del archivo: CYPE INGENIEROS, S.A.
- Formato: FIEBDC-3/2002
- Divisa: EUR
- Costes indirectos: 3.00 %
- IVA: 21.00 %

## U Urbanización interior de la parcela

### UV Cerramientos exteriores

#### UVS Telas metálicas onduladas

**UVS010** m Vallado de parcela, de tela metálica de alambre ondulado.
Vallado de parcela formado por tela metálica de alambre ondulado diagonal, de 20 mm de paso de malla y 2 mm de diámetro, acabado galvanizado y postes de acero galvanizado de 48 mm de diámetro y 1 m de altura, empotrados en dados de hormigón, en pozos excavados en el terreno. Incluso accesorios para la fijación de la tela metálica a los postes metálicos.
Incluye: Replanteo. Excavación de pozos en el terreno. Colocación de los postes en los pozos. Vertido del hormigón. Aplomado y alineación de los postes y tornapuntas. Colocación de la malla.
Criterio de medición de proyecto: Longitud medida según documentación gráfica de Proyecto, deduciendo los huecos de longitud mayor de 1 m.
Criterio de medición de obra: Se medirá la longitud realmente ejecutada según especificaciones de Proyecto, deduciendo los huecos de longitud mayor de 1 m.

| Código | Ud | Descripción | Rendimiento | Precio | Importe |
|---|---|---|---|---|---|
| mt52vst030a | Ud | Poste intermedio de tubo de acero galvanizado, de 48 mm de diámetro y 1,5 mm de espesor, altura 1 m. (material) | 0.220 | 10.13 | 2.23 |
| mt52vst030i | Ud | Poste interior de refuerzo de tubo de acero galvanizado, de 48 mm de diámetro y 1,5 mm de espesor, altura 1 m. (material) | 0.060 | 11.24 | 0.67 |
| mt52vst030q | Ud | Poste extremo de tubo de acero galvanizado, de 48 mm de diámetro y 1,5 mm de espesor, altura 1 m. (material) | 0.040 | 13.78 | 0.55 |
| mt52vst030y | Ud | Poste en escuadra de tubo de acero galvanizado, de 48 mm de diámetro y 1,5 mm de espesor, altura 1 m. (material) | 0.200 | 15.55 | 3.11 |
| mt52vao010de | m² | Tela metálica de alambre ondulado diagonal, de 20 mm de paso de malla y 2 mm de diámetro, acabado galvanizado. (material) | 1.200 | 5.94 | 7.13 |
| mt52vpm056 | Ud | Accesorios para la fijación de la tela metálica a los postes metálicos. (material) | 1.000 | 1.05 | 1.05 |
| mt10hmf010tLb | m³ | Hormigón HM-20/B/20/X0, fabricado en central. (material) | 0.015 | 85.80 | 1.29 |
| op00tal010 |  | Taladro. | 1.000 | 0.00 | 0.00 |
| op00ato010 |  | Atornillador. | 1.000 | 0.00 | 0.00 |
| au00auh040 |  | Vibrador de hormigón, eléctrico. | 1.000 | 0.00 | 0.00 |
| mo087 | h | Ayudante construcción de obra civil. (mano de obra) | 0.100 | 21.02 | 2.10 |
| mo011 | h | Oficial 1ª montador. (mano de obra) | 0.090 | 22.74 | 2.05 |
| mo080 | h | Ayudante montador. (mano de obra) | 0.090 | 21.02 | 1.89 |
| % | % | Costes directos complementarios | 3 % | 22.07 | 0.66 |
|  |  | Costes directos |  |  | 22.73 |
