# Refuerzo de viga descolgada de hormigón armado, mediante recrecido con hormigón proyectado

- Propiedad del archivo: CYPE INGENIEROS, S.A.
- Formato: FIEBDC-3/2002
- Divisa: EUR
- Costes indirectos: 3.00 %
- IVA: 21.00 %

## E Estructuras

### EH Hormigón armado

#### EHH Refuerzos con hormigón

**EHH040** m Refuerzo de viga descolgada de hormigón armado, mediante recrecido con hormigón proyectado.
Refuerzo de viga de hormigón armado de 20 cm de ancho, mediante recrecido de 10 cm en la cara inferior, con hormigón HA-25/F/12/XC2, proyectado por vía húmeda, armado con una cuantía de acero de 40 kg/m³ de acero UNE-EN 10080 B 400 S.
Criterio de valoración económica: El precio incluye la elaboración y el montaje de la ferralla en el lugar definitivo de su colocación en obra.
Incluye: Picado de la totalidad del recubrimiento de la viga. Conexión directa entre armaduras original y de refuerzo. Limpieza de la superficie de hormigón. Proyección del hormigón. Limpieza de los restos.
Criterio de medición de proyecto: Longitud medida a ejes, según documentación gráfica de Proyecto.
Criterio de medición de obra: Se medirá, a ejes, la longitud realmente ejecutada según especificaciones de Proyecto.

| Código | Ud | Descripción | Rendimiento | Precio | Importe |
|---|---|---|---|---|---|
| mt10hes200a | m³ | Hormigón para proyectar, HA-25/F/12/XC2, con una dosificación de cemento de 400 kg/m³, fabricado en central. (material) | 0.021 | 95.00 | 2.00 |
| mt07aco010e | kg | Acero en barras corrugadas, UNE-EN 10080 B 400 S, suministrado en obra en barras sin elaborar, de varios diámetros. (material) | 0.816 | 1.20 | 0.98 |
| mt08var050 | kg | Alambre galvanizado para atar, de 1,30 mm de diámetro. (material) | 0.009 | 1.50 | 0.01 |
| mq06gun010 | h | Gunitadora de hormigón por vía húmeda 33 kW. (maquinaria) | 0.290 | 14.54 | 4.22 |
| op00ciz020 |  | Cizalla para acero en barras corrugadas. | 1.000 | 0.00 | 0.00 |
| mo043 | h | Oficial 1ª ferrallista. (mano de obra) | 0.011 | 23.03 | 0.25 |
| mo090 | h | Ayudante ferrallista. (mano de obra) | 0.012 | 21.86 | 0.26 |
| mo045 | h | Oficial 1ª estructurista, en trabajos de puesta en obra del hormigón. (mano de obra) | 0.410 | 23.03 | 9.44 |
| mo092 | h | Ayudante estructurista, en trabajos de puesta en obra del hormigón. (mano de obra) | 0.198 | 21.86 | 4.33 |
| % | % | Costes directos complementarios | 2 % | 21.49 | 0.43 |
|  |  | Costes directos |  |  | 21.92 |
