# Conexión perimetral entre el forjado de hormigón y la estructura vertical del edificio, en refuerzo de forjados. Sistema "LATERLITE"

- Propiedad del archivo: CYPE INGENIEROS, S.A.
- Formato: FIEBDC-3/2002
- Divisa: EUR
- Costes indirectos: 3.00 %
- IVA: 21.00 %

## E Estructuras

### EH Hormigón armado

#### EHH Refuerzos con hormigón

**EHH070** m Conexión perimetral entre el forjado de hormigón y la estructura vertical del edificio, en refuerzo de forjados. Sistema "LATERLITE".
Conexión perimetral entre el forjado de hormigón y la estructura vertical del edificio, en refuerzo de forjados, mediante la disposición de conectores perimetrales de acero galvanizado, CentroStorico "LATERLITE", con una separación entre conectores de 60 cm, una barra de acero por conector que se introduce y fija al muro con un taco químico y al conector con una tuerca, y barras de acero UNE-EN 10080 B 500 S para zunchado, con una cuantía aproximada de 4,3 kg/m, colocadas en los conectores perimetrales. Incluso alambre de atar.
Incluye: Replanteo de la conexión. Realización del taladro. Limpieza de la superficie con equipo de aire a presión. Colocación del conector. Aplicación del taco químico. Colocación de las armaduras. Colocación del zuncho en los conectores.
Criterio de medición de proyecto: Longitud medida según documentación gráfica de Proyecto.
Criterio de medición de obra: Se medirá la longitud realmente ejecutada según especificaciones de Proyecto.

| Código | Ud | Descripción | Rendimiento | Precio | Importe |
|---|---|---|---|---|---|
| mt07lat020c | Ud | Conector perimetral de acero galvanizado, CentroStorico "LATERLITE", para refuerzo de forjado de hormigón, compuesto por un elemento prismático de 2,5 mm de espesor, de 230x62x40 mm, con unos alojamientos especiales en las paredes laterales para las barras de armadura que forman el zuncho perimetral y para la malla electrosoldada, guía para realizar en el muro un taladro inclinado a 45° con respecto al plano horizontal, y barra de acero de 12 mm de diámetro y 315 mm de longitud fijada con taco químico en el taladro del muro y al conector con una tuerca. (material) | 1.670 | 14.00 | 23.38 |
| mt07aco010g | kg | Acero en barras corrugadas, UNE-EN 10080 B 500 S, suministrado en obra en barras sin elaborar, de varios diámetros. (material) | 4.386 | 1.22 | 5.35 |
| mt08var050 | kg | Alambre galvanizado para atar, de 1,30 mm de diámetro. (material) | 0.047 | 1.50 | 0.07 |
| op00tal010 |  | Taladro. | 1.000 | 0.00 | 0.00 |
| op00ciz020 |  | Cizalla para acero en barras corrugadas. | 1.000 | 0.00 | 0.00 |
| op00ata010 |  | Atadora de ferralla. | 1.000 | 0.00 | 0.00 |
| mo077 | h | Ayudante construcción. (mano de obra) | 0.617 | 21.02 | 12.97 |
| mo043 | h | Oficial 1ª ferrallista. (mano de obra) | 0.064 | 23.03 | 1.47 |
| mo090 | h | Ayudante ferrallista. (mano de obra) | 0.069 | 21.86 | 1.51 |
| % | % | Costes directos complementarios | 2 % | 44.75 | 0.90 |
|  |  | Costes directos |  |  | 45.65 |
