# Apoyo de forjado sanitario ventilado, de entramado ligero de madera, sobre cimentación de hormigón

- Propiedad del archivo: CYPE INGENIEROS, S.A.
- Formato: FIEBDC-3/2002
- Divisa: EUR
- Costes indirectos: 3.00 %
- IVA: 21.00 %

## E Estructuras

### EM Madera

#### EML Entramados ligeros

**EML101** m Apoyo de forjado sanitario ventilado, de entramado ligero de madera, sobre cimentación de hormigón.
Apoyo de forjado sanitario ventilado, de entramado ligero de madera, sobre cimentación de hormigón, formado por: impermeabilización de la cimentación con lámina bituminosa autoadhesiva, de 1 mm de espesor, de aplicación en frío, de hasta 60 cm de desarrollo, previa aplicación de imprimación monocomponente a base de elastómeros. Incluso limpieza y preparación de la superficie, mermas, cortes, solapes de las láminas asfálticas y banda de sellado.
Criterio de valoración económica: El precio no incluye los entramados ligeros de madera.
Incluye: Replanteo y marcado de ejes. Limpieza y preparación de la superficie. Aplicación de la imprimación. Corte y preparación de las láminas. Colocación de la impermeabilización de la cimentación.
Criterio de medición de proyecto: Longitud medida según documentación gráfica de Proyecto.
Criterio de medición de obra: Se medirá la longitud realmente ejecutada según especificaciones de Proyecto.

| Código | Ud | Descripción | Rendimiento | Precio | Importe |
|---|---|---|---|---|---|
| mt15pdr020a | kg | Imprimación monocomponente a base de elastómeros, para aplicar con brocha o rodillo. (material) | 0.300 | 12.61 | 3.78 |
| mt14lbr020a | m² | Lámina bituminosa autoadhesiva, de 1 mm de espesor, de aplicación en frío, temperatura de aplicación entre 0°C y 40°C, para cimentaciones, suministrada en rollos de 33 cm de anchura y 10 m de longitud. (material) | 0.600 | 36.67 | 22.00 |
| op00tal010 |  | Taladro. | 1.000 | 0.00 | 0.00 |
| mo048 | h | Oficial 1ª montador de estructura de madera. (mano de obra) | 0.123 | 23.03 | 2.83 |
| mo095 | h | Ayudante montador de estructura de madera. (mano de obra) | 0.246 | 21.86 | 5.38 |
| % | % | Costes directos complementarios | 2 % | 33.99 | 0.68 |
|  |  | Costes directos |  |  | 34.67 |
