# Sistema de recogida y elevación de aguas residuales

- Propiedad del archivo: CYPE INGENIEROS, S.A.
- Formato: FIEBDC-3/2002
- Divisa: EUR
- Costes indirectos: 3.00 %
- IVA: 21.00 %

## U Urbanización interior de la parcela

### UA Alcantarillado

#### UAB Bombas de achique

**UAB020** Ud Sistema de recogida y elevación de aguas residuales.
Sistema de elevación de aguas limpias o ligeramente cargadas, con depósito de polietileno de 250 l, dos bombas sumergibles (principal + reserva), potencia nominal del motor de 0,38 kW, alimentación monofásica (230V/50Hz), altura de elevación entre 0 y 7 m, caudal máximo 20 m³/h, con una entrada de 110 mm de diámetro, dos salidas de impulsión de 1 1/2", tapa de registro y regulación automática por nivel. Incluso solera de hormigón en masa.
Incluye: Replanteo. Colocación y fijación del depósito, bombas, tuberías y accesorios.
Criterio de medición de proyecto: Número de unidades previstas, según documentación gráfica de Proyecto.
Criterio de medición de obra: Se medirá el número de unidades realmente ejecutadas según especificaciones de Proyecto.

| Código | Ud | Descripción | Rendimiento | Precio | Importe |
|---|---|---|---|---|---|
| mt10hmf010rRb | m³ | Hormigón HM-30/B/20/X0+XA2, fabricado en central, con cemento SR. (material) | 0.100 | 115.86 | 11.59 |
| mt37bcj010db | Ud | Sistema de elevación de aguas limpias o ligeramente cargadas, con depósito de polietileno de 250 l, dos bombas sumergibles (principal + reserva), potencia nominal del motor de 0,38 kW, alimentación monofásica (230V/50Hz), altura de elevación entre 0 y 7 m, caudal máximo 20 m³/h, con una entrada de 110 mm de diámetro, dos salidas de impulsión de 1 1/2", tapa de registro y regulación automática por nivel. (material) | 1.000 | 1647.96 | 1647.96 |
| au00auh040 |  | Vibrador de hormigón, eléctrico. | 1.000 | 0.00 | 0.00 |
| mo008 | h | Oficial 1ª fontanero. (mano de obra) | 1.726 | 22.74 | 39.25 |
| mo107 | h | Ayudante fontanero. (mano de obra) | 1.726 | 20.98 | 36.21 |
| mo003 | h | Oficial 1ª electricista. (mano de obra) | 1.079 | 22.74 | 24.54 |
| % | % | Costes directos complementarios | 2 % | 1759.55 | 35.19 |
|  |  | Costes directos |  |  | 1794.74 |
