# Barandilla de vidrio. Sistema "COMENZA"

- Propiedad del archivo: CYPE INGENIEROS, S.A.
- Formato: FIEBDC-3/2002
- Divisa: EUR
- Costes indirectos: 3.00 %
- IVA: 21.00 %

## F Fachadas y particiones

### FD Defensas

#### FDY Sistemas de barandillas de vidrio

**FDY010** m Barandilla de vidrio. Sistema "COMENZA".
Sistema de barandilla modular GlassFit SV-1401 Top "COMENZA", sin pasamanos, con perfil de montaje, modelo SV-1401, aluminio anodizado, con dispositivos de regulación Level In y sistema interior de drenaje PM-02, capaz de soportar una fuerza horizontal uniformemente repartida de 0,8 kN/m aplicada en el borde superior del vidrio según CTE DB SE-AE, de altura máxima 110 cm, para vidrio templado laminar de seguridad, compuesto por dos lunas de 8 mm de espesor unidas mediante cuatro láminas incoloras de butiral de polivinilo, de 0,38 mm de espesor cada una. Sistema de montaje Superior, de fijación mediante anclaje a la cara superior de la viga de borde de forjado. Incluso anclaje químico con varilla roscada de acero cincado para fijación a la superficie soporte.
Incluye: Marcado de los puntos de fijación. Aplomado y nivelación. Fijación de los anclajes. Montaje de elementos complementarios.
Criterio de medición de proyecto: Longitud medida a ejes, según documentación gráfica de Proyecto.
Criterio de medición de obra: Se medirá, a ejes, la longitud realmente ejecutada según especificaciones de Proyecto.

| Código | Ud | Descripción | Rendimiento | Precio | Importe |
|---|---|---|---|---|---|
| mt25dfc070a | m | Sistema de barandilla modular GlassFit SV-1401 Top "COMENZA", sin pasamanos, con perfil de montaje, modelo SV-1401, aluminio anodizado, con dispositivos de regulación Level In y sistema interior de drenaje PM-02, capaz de soportar una fuerza horizontal uniformemente repartida de 0,8 kN/m aplicada en el borde superior del vidrio según CTE DB SE-AE. Incluso accesorios, piezas y tornillos homologados. (material) | 1.000 | 102.69 | 102.69 |
| mt26aaq011a | Ud | Anclaje químico con varilla roscada de acero cincado, de 10 mm de diámetro, tuerca y arandela. (material) | 4.000 | 1.07 | 4.28 |
| mt21ves015g | m² | Vidrio templado laminar de seguridad, compuesto por dos lunas de 8 mm de espesor, unidas mediante cuatro láminas incoloras de butiral de polivinilo, de 0,38 mm de espesor cada una. Según UNE-EN ISO 12543-2, UNE-EN 14449 y UNE-EN 12150-1 (material) | 1.075 | 125.11 | 134.49 |
| op00ato010 |  | Atornillador. | 1.000 | 0.00 | 0.00 |
| mo011 | h | Oficial 1ª montador. (mano de obra) | 0.720 | 22.00 | 15.84 |
| mo080 | h | Ayudante montador. (mano de obra) | 0.720 | 20.34 | 14.64 |
| % | % | Costes directos complementarios | 2 % | 271.94 | 5.44 |
|  |  | Costes directos |  |  | 277.38 |
