# Aislamiento térmico por el exterior de cubiertas inclinadas, sobre soporte continuo de hormigón

- Propiedad del archivo: CYPE INGENIEROS, S.A.
- Formato: FIEBDC-3/2002
- Divisa: EUR
- Costes indirectos: 3.00 %
- IVA: 21.00 %

## N Aislamientos e impermeabilizaciones

### NA Aislamientos térmicos

#### NAN Cubiertas inclinadas

**NAN020** m² Aislamiento térmico por el exterior de cubiertas inclinadas, sobre soporte continuo de hormigón.
Aislamiento térmico por el exterior de cubiertas inclinadas, sobre soporte continuo de hormigón, formado por: panel rígido de poliestireno expandido, Grafipol Cubiertas Inclinadas "VALERO", de superficie lisa y mecanizado lateral a media madera, de 30 mm de espesor, resistencia térmica 1,05 m²K/W, conductividad térmica 0,029 W/(mK). Colocación en obra: a tope, colocado bajo el enrastrelado para el montaje de la cobertura, con fijaciones mecánicas. Incluso rastreles de madera para evitar el deslizamiento de los paneles aislantes de cubierta y tornillos para la fijación de los rastreles al soporte.
Criterio de valoración económica: El precio no incluye el enrastrelado para el montaje de la cobertura.
Incluye: Limpieza del soporte. Colocación, nivelación y fijación de rastreles. Colocación del aislamiento. Fijación del aislamiento.
Criterio de medición de proyecto: Superficie medida según documentación gráfica de Proyecto.
Criterio de medición de obra: Se medirá la superficie realmente ejecutada según especificaciones de Proyecto.

| Código | Ud | Descripción | Rendimiento | Precio | Importe |
|---|---|---|---|---|---|
| mt07mee203ef | m | Rastrel de 40x40 mm de sección, de madera de pino pinaster (Pinus pinaster), tratada en autoclave, con clase de uso 4, según UNE-EN 335, acabado cepillado, con humedad inferior al 20%. (material) | 0.150 | 1.70 | 0.26 |
| mt13blw131 | Ud | Tornillo para sujeción de elementos de madera. (material) | 0.150 | 0.11 | 0.02 |
| mt16pel050paac | m² | Panel rígido de poliestireno expandido, Grafipol Cubiertas Inclinadas "VALERO", según UNE-EN 13163, de superficie lisa y mecanizado lateral a media madera, de 30 mm de espesor, conductividad térmica 0,029 W/(mK), Euroclase E de reacción al fuego según UNE-EN 13501-1, con código de designación EPS-EN 13163-L3-W3-T2-S5-P10-CS(10)150-BS250-DS(N)2. (material) | 1.050 | 5.80 | 6.09 |
| mt16aaa020hg | Ud | Fijación mecánica para paneles aislantes de poliestireno expandido, colocados directamente sobre la superficie soporte. (material) | 2.500 | 0.20 | 0.50 |
| op00tal010 |  | Taladro. | 1.000 | 0.00 | 0.00 |
| mo054 | h | Oficial 1ª montador de aislamientos. (mano de obra) | 0.075 | 22.74 | 1.71 |
| mo101 | h | Ayudante montador de aislamientos. (mano de obra) | 0.075 | 21.02 | 1.58 |
| % | % | Costes directos complementarios | 2 % | 10.16 | 0.20 |
|  |  | Costes directos |  |  | 10.36 |
