# Pararrayos de punta Franklin

- Propiedad del archivo: CYPE Ingenieros S.A.
- Formato: FIEBDC-3/2016
- Programa: Generador de precios de la construcción. CYPE Ingenieros, S.A.
- Fecha: 20/05/2024
- Divisa: EUR
- Costes indirectos: 3 %
- IVA: 21 %

## I Instalaciones

### IP Protección frente al rayo

#### IPE Sistemas externos

**IPE010** Ud Pararrayos de punta Franklin.
Sistema externo de protección frente al rayo, formado por pararrayos tipo Franklin, con semiángulo de protección de 25° para un nivel de protección 1 según DB SUA Seguridad de utilización y accesibilidad (CTE), modelo AT-002A "APLICACIONES TECNOLÓGICAS", colocado en pared o estructura sobre mástil telescópico de acero galvanizado en caliente, modelo AT-058A "APLICACIONES TECNOLÓGICAS", de 8 m de longitud, 2" de diámetro en la base y 1 1/2" de diámetro en punta. Incluso soportes, piezas especiales, pletina conductora de cobre estañado, vías de chispas, contador de los impactos de rayo recibidos, pieza de adaptación cabezal-mástil y acoplamiento cabezal-mástil-conductor, de latón, para mástil de 1 1/2" y bajante interior de pletina conductora de 30x2 mm, tubo de protección de la bajada y toma de tierra con pletina conductora de cobre estañado.
Incluye: Replanteo. Colocación del mástil. Ejecución de la toma de tierra. Montaje, conexionado y comprobación de su correcto funcionamiento. Realización de pruebas de servicio.
Criterio de medición de proyecto: Número de unidades previstas, según documentación gráfica de Proyecto.
Criterio de medición de obra: Se medirá el número de unidades realmente ejecutadas según especificaciones de Proyecto.

| Código | Ud | Descripción | Rendimiento | Precio | Importe |
|---|---|---|---|---|---|
| mt41pea020ya | Ud | Pararrayos tipo Franklin, con punta múltiple formada por pieza central, vástago principal y cuatro laterales, con semiángulo de protección de 25° para un nivel de protección 1 según DB SUA Seguridad de utilización y accesibilidad (CTE), fabricado en acero inoxidable de 16 mm de diámetro según UNE-EN 62305-1, modelo AT-002A "APLICACIONES TECNOLÓGICAS", incluso pieza de adaptación cabezal-mástil y acoplamiento cabezal-mástil-conductor, de latón, para mástil de 1 1/2" y bajante interior de pletina conductora de 30x2 mm. (material) | 1 | 231.63 | 231.630 |
| mt41paa025b | Ud | Mástil telescópico de acero galvanizado en caliente, modelo AT-058A "APLICACIONES TECNOLÓGICAS", de 8 m de longitud, 2" de diámetro en la base y 1 1/2" de diámetro en punta, para fijación a muro o estructura. (material) | 1 | 889.2 | 889.200 |
| mt41paa030d | Ud | Sistema de anclaje para mástiles formado por tres soportes en forma de U, de acero galvanizado en caliente, de 30 cm de longitud y 8 mm de espesor, modelo AT-024B "APLICACIONES TECNOLÓGICAS", para fijación con tornillos a pared. (material) | 1 | 187.31 | 187.310 |
| mt41pca010b | m | Pletina conductora de cobre estañado, desnuda, de 30x2 mm, modelo AT-052D "APLICACIONES TECNOLÓGICAS". (material) | 68.5 | 55.35 | 3791.475 |
| mt41paa056b | Ud | Soporte piramidal para conductor de 8 mm de diámetro o pletina conductora de entre 30x2 mm y 30x3,5 mm de sección, modelo AT-183E "APLICACIONES TECNOLÓGICAS", para fijación de la grapa a superficies horizontales. (material) | 16 | 10.5 | 168.000 |
| mt41paa050b | Ud | Grapa de acero inoxidable, modelo AT-028E "APLICACIONES TECNOLÓGICAS", para fijación de pletina conductora de entre 30x2 mm y 30x3,5 mm de sección a pared. (material) | 20 | 23.71 | 474.200 |
| mt41paa070b | Ud | Vía de chispas, modelo AT-060F "APLICACIONES TECNOLÓGICAS", para mástil de antena y conexión a pletina de cobre estañado. (material) | 1 | 279.1 | 279.100 |
| mt41paa080b | Ud | Vía de chispas, modelo AT-050K "APLICACIONES TECNOLÓGICAS", para unión entre tomas de tierra. (material) | 1 | 259.9 | 259.900 |
| mt41paa053e | Ud | Manguito de latón de 55x55 mm con placa intermedia, modelo AT-020F "APLICACIONES TECNOLÓGICAS", para unión múltiple de cables de cobre de 8 a 10 mm de diámetro y pletinas conductoras de cobre estañado de 30x2 mm. (material) | 2 | 31.4 | 62.800 |
| mt41paa060b | Ud | Contador mecánico de los impactos de rayo recibidos por el sistema de protección, modelo AT-034G "APLICACIONES TECNOLÓGICAS". (material) | 1 | 507.23 | 507.230 |
| mt41paa052e | Ud | Manguito seccionador de latón, de 70x50x15 mm, con sistema de bisagra, modelo AT-010F "APLICACIONES TECNOLÓGICAS", para unión de pletinas conductoras de entre 30x2 mm y 30x3,5 mm de sección. (material) | 1 | 40.55 | 40.550 |
| mt41pca020b | Ud | Tubo de acero galvanizado, de 2 m de longitud, modelo AT-060G "APLICACIONES TECNOLÓGICAS", para la protección de la bajada de la pletina conductora. (material) | 1 | 55.09 | 55.090 |
| mt35ata010b | Ud | Arqueta de polipropileno para toma de tierra, de 250x250x250 mm, con tapa de registro, modelo AT-010H "APLICACIONES TECNOLÓGICAS". (material) | 5 | 127.38 | 636.900 |
| mt35ata020e | Ud | Puente para comprobación de puesta a tierra de la instalación eléctrica, modelo AT-020H "APLICACIONES TECNOLÓGICAS". (material) | 4 | 96.58 | 386.320 |
| mt35ate010b | Ud | Electrodo dinámico para red de toma de tierra, de 28 mm de diámetro y 2,5 m de longitud, de larga duración, con efecto condensador, modelo AT-025H "APLICACIONES TECNOLÓGICAS". (material) | 4 | 363.56 | 1454.240 |
| mt35ata030b | Ud | Bote de 5 kg de gel concentrado, ecológico y no corrosivo, Conductiver Plus, modelo AT-010L "APLICACIONES TECNOLÓGICAS", para la preparación de 20 litros de mejorador de la conductividad de puestas a tierra. (material) | 4 | 96.44 | 385.760 |
| mo007 | h | Oficial 1ª instalador de pararrayos. (mano de obra) | 14.2 | 22.74 | 322.908 |
| mo106 | h | Ayudante instalador de pararrayos. (mano de obra) | 14.2 | 20.98 | 297.916 |
| % | % | Costes directos complementarios | 2 % | 10430.529 | 208.611 |
|  |  | Costes directos |  |  | 10639.140 |

Residuos:
- colocación: mt41pca010b Pletina conductora de cobre estañado, desnuda, de 30x2 mm, modelo AT-052D "APLICACIONES TECNOLÓGICAS"; factor de residuo 0.024
- colocación: mt41pca020b; factor de residuo 0.0053

## Recursos

**mt41paa025b** Ud Mástil telescópico de acero galvanizado en caliente
Datos técnicos: Coste energético 666.436 MJ; Emisión de CO2 67.658 kg
Residuos:
- embalaje: re150101 Envases de papel y cartón. (componente de residuo); rendimiento 0.18 kg; Código LER 15 01 01; Masa del elemento 1 kg; Volumen 0.001333 m3
- embalaje: re170203 Plástico. (componente de residuo); rendimiento 0.09 kg; Código LER 17 02 03; Masa del elemento 1 kg; Volumen 0.001667 m3

**mt41paa030d** Ud Sistema de anclaje para mástiles formado por tres soportes en forma de U
Datos técnicos: Coste energético 166.881 MJ; Emisión de CO2 16.710 kg
Residuos:
- embalaje: re150101 Envases de papel y cartón; rendimiento 0.179 kg
- embalaje: re170203 Plástico; rendimiento 0.089 kg

**mt41pca010b** m Pletina conductora de cobre estañado, desnuda, de 30x2 mm, modelo AT-052D "APLICACIONES TECNOLÓGICAS"
Datos técnicos: Coste energético 20.458 MJ; Emisión de CO2 0.418 kg; Código LER 17 04 01; Masa del elemento 0.534 kg; Volumen 0.000356 m3
Residuos:
- embalaje: re170203 Plástico; rendimiento 0.008 kg

**mt41paa060b** Ud Contador mecánico de los impactos de rayo recibidos por el sistema de protección
Datos técnicos: Coste energético 32.512 MJ; Emisión de CO2 2.808 kg
Residuos:
- embalaje: re150101 Envases de papel y cartón; rendimiento 0.086 kg

**mt41paa052e** Ud Manguito seccionador de latón
Datos técnicos: Coste energético 52.749 MJ; Emisión de CO2 3.601 kg
Residuos:
- embalaje: re150101 Envases de papel y cartón; rendimiento 0.072 kg

**mt41pca020b** Ud Tubo de acero galvanizado
Datos técnicos: Coste energético 263.911 MJ; Emisión de CO2 26.714 kg; Código LER 17 04 05; Masa del elemento 10.36 kg; Volumen 0.004933 m3
Residuos:
- embalaje: re170203 Plástico; rendimiento 0.04 kg

**mt35ata010b** Ud Arqueta de polipropileno para toma de tierra
Datos técnicos: Coste energético 130.607 MJ; Emisión de CO2 4.152 kg
Residuos:
- embalaje: re150101 Envases de papel y cartón; rendimiento 0.075 kg

**mt35ata020e** Ud Puente para comprobación de puesta a tierra de la instalación eléctrica, modelo AT-020H "APLICACIONES TECNOLÓGICAS"
Datos técnicos: Coste energético 113.365 MJ; Emisión de CO2 7.672 kg
Residuos:
- embalaje: re150101 Envases de papel y cartón; rendimiento 0.072 kg

**mt35ate010b** Ud Electrodo dinámico para red de toma de tierra
Datos técnicos: Coste energético 118.006 MJ; Emisión de CO2 6.193 kg
Residuos:
- embalaje: re150101 Envases de papel y cartón; rendimiento 0.086 kg
