# Pararrayos de punta Franklin

- Propiedad del archivo: CYPE INGENIEROS, S.A.
- Formato: FIEBDC-3/2002
- Divisa: EUR
- Costes indirectos: 3.00 %
- IVA: 21.00 %

## I Instalaciones

### IP Protección frente al rayo

#### IPE Sistemas externos

**IPE010** Ud Pararrayos de punta Franklin.
Sistema externo de protección frente al rayo, formado por pararrayos tipo Franklin, con semiángulo de protección de 25° para un nivel de protección 1 según DB SUA Seguridad de utilización y accesibilidad (CTE), modelo AT-002A "APLICACIONES TECNOLÓGICAS", colocado en pared o estructura sobre mástil telescópico de acero galvanizado en caliente, modelo AT-058A "APLICACIONES TECNOLÓGICAS", de 8 m de longitud, 2" de diámetro en la base y 1 1/2" de diámetro en punta. Incluso soportes, piezas especiales, pletina conductora de acero galvanizado, vías de chispas, contador de los impactos de rayo recibidos, pieza de adaptación cabezal-mástil y acoplamiento cabezal-mástil-conductor, de latón, para mástil de 1 1/2" y bajante interior de pletina conductora de 30x2 mm, tubo de protección de la bajada y toma de tierra con pletina conductora de cobre estañado.
Incluye: Replanteo. Colocación del mástil. Ejecución de la toma de tierra. Montaje, conexionado y comprobación de su correcto funcionamiento. Realización de pruebas de servicio.
Criterio de medición de proyecto: Número de unidades previstas, según documentación gráfica de Proyecto.
Criterio de medición de obra: Se medirá el número de unidades realmente ejecutadas según especificaciones de Proyecto.

| Código | Ud | Descripción | Rendimiento | Precio | Importe |
|---|---|---|---|---|---|
| mt41pea020ya | Ud | Pararrayos tipo Franklin, con punta múltiple formada por pieza central, vástago principal y cuatro laterales, con semiángulo de protección de 25° para un nivel de protección 1 según DB SUA Seguridad de utilización y accesibilidad (CTE), fabricado en acero inoxidable de 16 mm de diámetro según UNE-EN 62305-1, modelo AT-002A "APLICACIONES TECNOLÓGICAS", incluso pieza de adaptación cabezal-mástil y acoplamiento cabezal-mástil-conductor, de latón, para mástil de 1 1/2" y bajante interior de pletina conductora de 30x2 mm. (material) | 1.000 | 231.63 | 231.63 |
| mt41paa025b | Ud | Mástil telescópico de acero galvanizado en caliente, modelo AT-058A "APLICACIONES TECNOLÓGICAS", de 8 m de longitud, 2" de diámetro en la base y 1 1/2" de diámetro en punta, para fijación a muro o estructura. (material) | 1.000 | 889.20 | 889.20 |
| mt41paa030d | Ud | Sistema de anclaje para mástiles formado por tres soportes en forma de U, de acero galvanizado en caliente, de 30 cm de longitud y 8 mm de espesor, modelo AT-024B "APLICACIONES TECNOLÓGICAS", para fijación con tornillos a pared. (material) | 1.000 | 187.31 | 187.31 |
| mt41pca012b | m | Pletina conductora de acero galvanizado, desnuda, de 30x3,5 mm, modelo AT-131D "APLICACIONES TECNOLÓGICAS". (material) | 53.500 | 17.93 | 959.26 |
| mt41paa056b | Ud | Soporte piramidal para conductor de 8 mm de diámetro o pletina conductora de entre 30x2 mm y 30x3,5 mm de sección, modelo AT-183E "APLICACIONES TECNOLÓGICAS", para fijación de la grapa a superficies horizontales. (material) | 16.000 | 10.50 | 168.00 |
| mt41paa050b | Ud | Grapa de acero inoxidable, modelo AT-028E "APLICACIONES TECNOLÓGICAS", para fijación de pletina conductora de entre 30x2 mm y 30x3,5 mm de sección a pared. (material) | 20.000 | 23.71 | 474.20 |
| mt41paa070b | Ud | Vía de chispas, modelo AT-060F "APLICACIONES TECNOLÓGICAS", para mástil de antena y conexión a pletina de cobre estañado. (material) | 1.000 | 279.10 | 279.10 |
| mt41paa080b | Ud | Vía de chispas, modelo AT-050K "APLICACIONES TECNOLÓGICAS", para unión entre tomas de tierra. (material) | 1.000 | 259.90 | 259.90 |
| mt41paa053g | Ud | Manguito con placa intermedia, modelo AT-026F "APLICACIONES TECNOLÓGICAS", para unión múltiple de pletinas conductoras de acero galvanizado de 30x3,5 mm. (material) | 2.000 | 10.45 | 20.90 |
| mt41paa060b | Ud | Contador mecánico de los impactos de rayo recibidos por el sistema de protección, modelo AT-034G "APLICACIONES TECNOLÓGICAS". (material) | 1.000 | 507.23 | 507.23 |
| mt41paa052g | Ud | Manguito seccionador de cobre y acero galvanizado, modelo AT-107F "APLICACIONES TECNOLÓGICAS", para unión de pletinas conductoras de entre 30x2 mm y 30x3,5 mm de sección. (material) | 1.000 | 23.71 | 23.71 |
| mt41pca020b | Ud | Tubo de acero galvanizado, de 2 m de longitud, modelo AT-060G "APLICACIONES TECNOLÓGICAS", para la protección de la bajada de la pletina conductora. (material) | 1.000 | 55.09 | 55.09 |
| mt41pca010b | m | Pletina conductora de cobre estañado, desnuda, de 30x2 mm, modelo AT-052D "APLICACIONES TECNOLÓGICAS". (material) | 11.000 | 55.35 | 608.85 |
| mt35ata010b | Ud | Arqueta de polipropileno para toma de tierra, de 250x250x250 mm, con tapa de registro, modelo AT-010H "APLICACIONES TECNOLÓGICAS". (material) | 3.000 | 127.38 | 382.14 |
| mt35ata020e | Ud | Puente para comprobación de puesta a tierra de la instalación eléctrica, modelo AT-020H "APLICACIONES TECNOLÓGICAS". (material) | 2.000 | 96.58 | 193.16 |
| mt35ate020e | Ud | Electrodo para red de toma de tierra cobreado con 254 µm, fabricado en acero, de 14,3 mm de diámetro y 2 m de longitud, modelo AT-072H "APLICACIONES TECNOLÓGICAS". (material) | 2.000 | 48.49 | 96.98 |
| mt41paa140e | Ud | Pieza de latón, modelo AT-090H "APLICACIONES TECNOLÓGICAS", para unión de electrodo de toma de tierra a cable de cobre de 8 a 10 mm de diámetro o pletina conductora de cobre estañado de 30x2 mm. (material) | 2.000 | 20.54 | 41.08 |
| mt35ate010b | Ud | Electrodo dinámico para red de toma de tierra, de 28 mm de diámetro y 2,5 m de longitud, de larga duración, con efecto condensador, modelo AT-025H "APLICACIONES TECNOLÓGICAS". (material) | 1.000 | 363.56 | 363.56 |
| mt35ata030b | Ud | Bote de 5 kg de gel concentrado, ecológico y no corrosivo, Conductiver Plus, modelo AT-010L "APLICACIONES TECNOLÓGICAS", para la preparación de 20 litros de mejorador de la conductividad de puestas a tierra. (material) | 2.000 | 96.44 | 192.88 |
| mo007 | h | Oficial 1ª instalador de pararrayos. (mano de obra) | 14.100 | 22.74 | 320.63 |
| mo106 | h | Ayudante instalador de pararrayos. (mano de obra) | 14.100 | 20.98 | 295.82 |
| % | % | Costes directos complementarios | 2 % | 6550.63 | 131.01 |
|  |  | Costes directos |  |  | 6681.64 |
