# Protector contra sobretensiones

- Propiedad del archivo: CYPE INGENIEROS, S.A.
- Formato: FIEBDC-3/2002
- Divisa: EUR
- Costes indirectos: 3.00 %
- IVA: 21.00 %

## I Instalaciones

### IP Protección frente al rayo

#### IPI Sistemas internos

**IPI010** Ud Protector contra sobretensiones.
Sistema interno de protección contra sobretensiones, formado por 8 protectores contra sobretensiones "APLICACIONES TECNOLÓGICAS": 1 protector contra sobretensiones transitorias, tipo 1 + 2 (ondas de 10/350 µs y 8/20 µs), con led indicador de final de vida útil, bipolar (1P+N), tensión nominal 230 V, resistencia a la corriente de impulso de onda 10/350 µs (Iimp) 30 kA, intensidad máxima de descarga 65 kA, intensidad nominal de descarga 40 kA, nivel de protección 1,5 kV, modelo ATSHIELD S 230M (AT-8618), para la línea monofásica de suministro eléctrico colocado dentro del cuadro principal, 1 protector contra sobretensiones transitorias, tipo 1 + 2 (ondas de 10/350 µs y 8/20 µs), con led indicador de final de vida útil, tetrapolar (3P+N), tensión nominal 230/400 V, resistencia a la corriente de impulso de onda 10/350 µs (Iimp) 30 kA, intensidad máxima de descarga 65 kA, intensidad nominal de descarga 40 kA, nivel de protección 1,5 kV, modelo ATSHIELD TT 400T (AT-8616), para la línea trifásica de suministro eléctrico colocado dentro del cuadro principal, 1 protector contra sobretensiones transitorias, tipo 2 + 3 (onda combinada de 1,2/50 µs y 8/20 µs), con led indicador de final de vida útil, bipolar (1P+N), tensión nominal 230 V, intensidad máxima de descarga 30 kA, intensidad nominal de descarga 10 kA, tensión en circuito abierto con onda combinada 6 kV, nivel de protección 0,9 kV, modelo ATCOVER 230M (AT-8112), para la línea monofásica de suministro eléctrico colocado dentro del cuadro secundario, 1 protector contra sobretensiones transitorias, tipo 2 + 3 (onda combinada de 1,2/50 µs y 8/20 µs), con led indicador de final de vida útil, tetrapolar (3P+N), tensión nominal 230/400 V, intensidad máxima de descarga 30 kA, intensidad nominal de descarga 10 kA, tensión en circuito abierto con onda combinada 6 kV, nivel de protección 0,9 kV, modelo ATCOVER 400T (AT-8133), para la línea trifásica de suministro eléctrico colocado dentro del cuadro secundario, 1 protector contra sobretensiones transitorias, con cartucho extraíble y led indicador de final de vida útil, tensión nominal 130 Vcc, intensidad nominal de descarga 2 kA, nivel de protección 270 V, modelo ATFONO (AT-9101), para la línea telefónica analógica, 1 protector contra sobretensiones transitorias, con cartucho extraíble y led indicador de final de vida útil, 24, intensidad nominal de descarga 2 kA, nivel de protección 70 V, modelo ATLINE24 (AT-9224), para la línea de transmisión de datos, 1 protector contra sobretensiones transitorias, con conectores de entrada y salida RJ-45, 100 Mbit/s, tensión nominal 5 Vcc, intensidad nominal de descarga 2 kA, nivel de protección 100 V, modelo ATLAN 100 BASE-T (AT-2107), para la línea informática y 1 protector contra sobretensiones transitorias, con conectores de entrada y salida tipo "F", banda de frecuencias 0-2000 MHz, impedancia característica 75 Ohm, atenuación 0,5 dB/m, potencia 5 W y tensión de ruptura 90 V, intensidad máxima de descarga 10 kA, modelo ATFREQ-F (AT-2103), para la línea de transmisión de señales de radiodifusión sonora y televisión.
Incluye: Montaje, conexionado y comprobación de su correcto funcionamiento.
Criterio de medición de proyecto: Número de unidades previstas, según documentación gráfica de Proyecto.
Criterio de medición de obra: Se medirá el número de unidades realmente ejecutadas según especificaciones de Proyecto.

| Código | Ud | Descripción | Rendimiento | Precio | Importe |
|---|---|---|---|---|---|
| mt35psa006d | Ud | Protector contra sobretensiones transitorias, tipo 1 + 2 (ondas de 10/350 µs y 8/20 µs), con led indicador de final de vida útil, bipolar (1P+N), tensión nominal 230 V, resistencia a la corriente de impulso de onda 10/350 µs (Iimp) 30 kA, intensidad máxima de descarga 65 kA, intensidad nominal de descarga 40 kA, nivel de protección 1,5 kV, modelo ATSHIELD S 230M (AT-8618) "APLICACIONES TECNOLÓGICAS", de 72x90x80 mm, grado de protección IP20, montaje sobre carril DIN, según IEC 61643-11. (material) | 1.000 | 711.72 | 711.72 |
| mt35psa005d | Ud | Protector contra sobretensiones transitorias, tipo 1 + 2 (ondas de 10/350 µs y 8/20 µs), con led indicador de final de vida útil, tetrapolar (3P+N), tensión nominal 230/400 V, resistencia a la corriente de impulso de onda 10/350 µs (Iimp) 30 kA, intensidad máxima de descarga 65 kA, intensidad nominal de descarga 40 kA, nivel de protección 1,5 kV, modelo ATSHIELD TT 400T (AT-8616) "APLICACIONES TECNOLÓGICAS", de 144x90x80 mm, grado de protección IP20, montaje sobre carril DIN, según IEC 61643-11. (material) | 1.000 | 1450.53 | 1450.53 |
| mt35psa014D | Ud | Protector contra sobretensiones transitorias, tipo 2 + 3 (onda combinada de 1,2/50 µs y 8/20 µs), con led indicador de final de vida útil, bipolar (1P+N), tensión nominal 230 V, intensidad máxima de descarga 30 kA, intensidad nominal de descarga 10 kA, tensión en circuito abierto con onda combinada 6 kV, nivel de protección 0,9 kV, modelo ATCOVER 230M (AT-8112) "APLICACIONES TECNOLÓGICAS", de 72x90x80 mm, grado de protección IP20, montaje sobre carril DIN, según IEC 61643-11. (material) | 1.000 | 493.03 | 493.03 |
| mt35psa014r | Ud | Protector contra sobretensiones transitorias, tipo 2 + 3 (onda combinada de 1,2/50 µs y 8/20 µs), con led indicador de final de vida útil, tetrapolar (3P+N), tensión nominal 230/400 V, intensidad máxima de descarga 30 kA, intensidad nominal de descarga 10 kA, tensión en circuito abierto con onda combinada 6 kV, nivel de protección 0,9 kV, modelo ATCOVER 400T (AT-8133) "APLICACIONES TECNOLÓGICAS", de 144x90x80 mm, grado de protección IP20, montaje sobre carril DIN, según IEC 61643-11. (material) | 1.000 | 747.09 | 747.09 |
| mt40psa010d | Ud | Protector contra sobretensiones transitorias para dos líneas telefónicas analógicas o ADSL, con cartucho extraíble y led indicador de final de vida útil, tensión nominal 130 Vcc, intensidad nominal de descarga 2 kA, nivel de protección 270 V, modelo ATFONO (AT-9101) "APLICACIONES TECNOLÓGICAS", de 13,5x90x80 mm, grado de protección IP20, montaje sobre carril DIN, según IEC 61643-21. (material) | 1.000 | 189.54 | 189.54 |
| mt40psa020mbm | Ud | Protector contra sobretensiones transitorias para dos líneas de transmisión de datos, con cartucho extraíble y led indicador de final de vida útil, 24, intensidad nominal de descarga 2 kA, nivel de protección 70 V, modelo ATLINE24 (AT-9224) "APLICACIONES TECNOLÓGICAS", de 13,5x90x80 mm, grado de protección IP20, montaje sobre carril DIN, según IEC 61643-21. (material) | 1.000 | 291.51 | 291.51 |
| mt40psa030d | Ud | Protector contra sobretensiones transitorias para línea de red informática, con conectores de entrada y salida RJ-45, 100 Mbit/s, tensión nominal 5 Vcc, intensidad nominal de descarga 2 kA, nivel de protección 100 V, modelo ATLAN 100 BASE-T (AT-2107) "APLICACIONES TECNOLÓGICAS", de 70x30x47 mm, grado de protección IP20, según IEC 61643-21. (material) | 1.000 | 181.58 | 181.58 |
| mt40psa040d | Ud | Protector contra sobretensiones transitorias para cable coaxial, con conectores de entrada y salida tipo "F", banda de frecuencias 0-2000 MHz, impedancia característica 75 Ohm, atenuación 0,5 dB/m, potencia 5 W y tensión de ruptura 90 V, intensidad máxima de descarga 10 kA, modelo ATFREQ-F (AT-2103) "APLICACIONES TECNOLÓGICAS", grado de protección IP20, según IEC 61643-21. (material) | 1.000 | 165.56 | 165.56 |
| mo003 | h | Oficial 1ª electricista. (mano de obra) | 11.000 | 22.74 | 250.14 |
| mo102 | h | Ayudante electricista. (mano de obra) | 11.000 | 20.98 | 230.78 |
| % | % | Costes directos complementarios | 2 % | 4711.48 | 94.23 |
|  |  | Costes directos |  |  | 4805.71 |
