# Barandilla de vidrio. Sistema "COMENZA"

- Propiedad del archivo: CYPE Ingenieros S.A.
- Formato: FIEBDC-3/2016
- Programa: Generador de precios de la construcción. CYPE Ingenieros, S.A.
- Fecha: 14/05/2024
- Divisa: EUR
- Costes indirectos: 3 %
- IVA: 21 %

## F Fachadas y particiones

### FD Defensas

#### FDY Sistemas de barandillas de vidrio

**FDY010** m Barandilla de vidrio. Sistema "COMENZA".
Sistema de barandilla modular GlassFit SV-1401 Top "COMENZA", sin pasamanos, con perfil de montaje, modelo SV-1401, aluminio anodizado, con dispositivos de regulación Level In y sistema interior de drenaje PM-02, capaz de soportar una fuerza horizontal uniformemente repartida de 0,8 kN/m aplicada en el borde superior del vidrio según CTE DB SE-AE, de altura máxima 110 cm, para vidrio templado laminar de seguridad, compuesto por dos lunas de 8 mm de espesor unidas mediante cuatro láminas incoloras de butiral de polivinilo, de 0,38 mm de espesor cada una. Sistema de montaje Superior, de fijación mediante anclaje a la cara superior de la viga de borde de forjado. Incluso anclaje químico con varilla roscada de acero inoxidable para fijación a la superficie soporte.
Incluye: Marcado de los puntos de fijación. Aplomado y nivelación. Fijación de los anclajes. Montaje de elementos complementarios.
Criterio de medición de proyecto: Longitud medida a ejes, según documentación gráfica de Proyecto.
Criterio de medición de obra: Se medirá, a ejes, la longitud realmente ejecutada según especificaciones de Proyecto.

| Código | Ud | Descripción | Rendimiento | Precio | Importe |
|---|---|---|---|---|---|
| mt25dfc070a | m | Sistema de barandilla modular GlassFit SV-1401 Top "COMENZA", sin pasamanos, con perfil de montaje, modelo SV-1401, aluminio anodizado, con dispositivos de regulación Level In y sistema interior de drenaje PM-02, capaz de soportar una fuerza horizontal uniformemente repartida de 0,8 kN/m aplicada en el borde superior del vidrio según CTE DB SE-AE. Incluso accesorios, piezas y tornillos homologados. (material) | 1 | 112.96 | 112.960 |
| mt26aaq011e | Ud | Anclaje químico con varilla roscada de acero inoxidable, de 10 mm de diámetro, tuerca y arandela. (material) | 4 | 2.01 | 8.040 |
| mt21ves015g | m² | Vidrio templado laminar de seguridad, compuesto por dos lunas de 8 mm de espesor, unidas mediante cuatro láminas incoloras de butiral de polivinilo, de 0,38 mm de espesor cada una. Según UNE-EN ISO 12543-2, UNE-EN 14449 y UNE-EN 12150-1 (material) | 1.075 | 147 | 158.025 |
| mo011 | h | Oficial 1ª montador. (mano de obra) | 0.64 | 22.74 | 14.554 |
| mo080 | h | Ayudante montador. (mano de obra) | 1.28 | 21.02 | 26.906 |
| % | % | Costes directos complementarios | 2 % | 320.485 | 6.410 |
|  |  | Costes directos |  |  | 326.895 |

Residuos:
- colocación: mt26aaq011e Anclaje químico con varilla roscada de acero inoxidable, de 10 mm de diámetro, tuerca y arandela; factor de residuo 0.005
- colocación: mt21ves015g; factor de residuo 0.0055

## Recursos

**mt26aaq011e** Ud Anclaje químico con varilla roscada de acero inoxidable, de 10 mm de diámetro, tuerca y arandela
Datos técnicos: Coste energético 8.308 MJ; Emisión de CO2 0.722 kg; Código LER 17 09 04; Masa del elemento 0.13 kg; Volumen 0.000087 m3
Residuos:
- embalaje: re150101 Envases de papel y cartón. (componente de residuo); rendimiento 0.001 kg; Código LER 15 01 01; Masa del elemento 1 kg; Volumen 0.001333 m3
- embalaje: re170203 Plástico. (componente de residuo); rendimiento 0.001 kg; Código LER 17 02 03; Masa del elemento 1 kg; Volumen 0.001667 m3

**mt21ves015g** m² Vidrio templado laminar de seguridad
Datos técnicos: Coste energético 449.646 MJ; Emisión de CO2 33.637 kg; Código LER 17 02 02; Masa del elemento 30 kg; Volumen 0.03 m3
Residuos:
- embalaje: re170604 Materiales de aislamiento distintos de los especificados en los códigos 17 06 01 y 17 06 03. (componente de residuo); rendimiento 0.016 kg; Código LER 17 06 04; Masa del elemento 1 kg; Volumen 0.001667 m3
