# Barandilla de vidrio. Sistema "COMENZA"

- Propiedad del archivo: CYPE Ingenieros S.A.
- Formato: FIEBDC-3/2016
- Programa: Generador de precios de la construcción. CYPE Ingenieros, S.A.
- Fecha: 18/05/2024
- Divisa: EUR
- Costes indirectos: 3 %
- IVA: 21 %

## F Fachadas y particiones

### FD Defensas

#### FDY Sistemas de barandillas de vidrio

**FDY010** m Barandilla de vidrio. Sistema "COMENZA".
Sistema de barandilla modular Minimal Post MT-200 "COMENZA", sin pasamanos, con poste de fijación superior, modelo MT-200, de acero inoxidable AISI 316, acabado pulido efecto espejo, con dispositivos de regulación Level 3D y Slot 180°, capaz de soportar una fuerza horizontal uniformemente repartida de 0,8 kN/m aplicada en el borde superior del vidrio según CTE DB SE-AE, de altura máxima 110 cm, para vidrio laminar de seguridad, compuesto por dos lunas de 6 mm de espesor unidas mediante dos láminas incoloras de butiral de polivinilo, de 0,38 mm de espesor cada una. Sistema de montaje Superior, de fijación mediante anclaje a la cara superior de la viga de borde de forjado. Incluso anclaje químico con varilla roscada de acero cincado para fijación a la superficie soporte.
Incluye: Marcado de los puntos de fijación. Aplomado y nivelación. Fijación de los anclajes. Montaje de elementos complementarios.
Criterio de medición de proyecto: Longitud medida a ejes, según documentación gráfica de Proyecto.
Criterio de medición de obra: Se medirá, a ejes, la longitud realmente ejecutada según especificaciones de Proyecto.

| Código | Ud | Descripción | Rendimiento | Precio | Importe |
|---|---|---|---|---|---|
| mt25dfc180a | m | Sistema de barandilla modular Minimal Post MT-200 "COMENZA", sin pasamanos, con poste de fijación superior, modelo MT-200, de acero inoxidable AISI 316, acabado pulido efecto espejo, con dispositivos de regulación Level 3D y Slot 180°, capaz de soportar una fuerza horizontal uniformemente repartida de 0,8 kN/m aplicada en el borde superior del vidrio según CTE DB SE-AE. Incluso accesorios, piezas y tornillos homologados. (material) | 1 | 186.3 | 186.300 |
| mt26aaq011c | Ud | Anclaje químico con varilla roscada de acero cincado, de 12 mm de diámetro, tuerca y arandela. (material) | 1.54 | 1.89 | 2.911 |
| mt21ves015c | m² | Vidrio laminar de seguridad, compuesto por dos lunas de 6 mm de espesor, unidas mediante dos láminas incoloras de butiral de polivinilo, de 0,38 mm de espesor cada una. Según UNE-EN ISO 12543-2, UNE-EN 14449 y UNE-EN 12150-1 (material) | 1.05 | 68 | 71.400 |
| mo011 | h | Oficial 1ª montador. (mano de obra) | 0.523 | 22.74 | 11.893 |
| mo080 | h | Ayudante montador. (mano de obra) | 1.046 | 21.02 | 21.987 |
| % | % | Costes directos complementarios | 2 % | 294.491 | 5.890 |
|  |  | Costes directos |  |  | 300.381 |

Residuos:
- colocación: mt26aaq011c Anclaje químico con varilla roscada de acero cincado, de 12 mm de diámetro, tuerca y arandela; factor de residuo 0.005
- colocación: mt21ves015c; factor de residuo 0.0074693

## Recursos

**mt26aaq011c** Ud Anclaje químico con varilla roscada de acero cincado, de 12 mm de diámetro, tuerca y arandela
Datos técnicos: Coste energético 10.219 MJ; Emisión de CO2 0.410 kg; Código LER 17 09 04; Masa del elemento 0.25 kg; Volumen 0.000167 m3
Residuos:
- embalaje: re150101 Envases de papel y cartón. (componente de residuo); rendimiento 0.001 kg; Código LER 15 01 01; Masa del elemento 1 kg; Volumen 0.001333 m3
- embalaje: re170203 Plástico. (componente de residuo); rendimiento 0.001 kg; Código LER 17 02 03; Masa del elemento 1 kg; Volumen 0.001667 m3

**mt21ves015c** m² Vidrio laminar de seguridad
Datos técnicos: Coste energético 449.589 MJ; Emisión de CO2 33.635 kg; Código LER 17 02 02; Masa del elemento 30 kg; Volumen 0.03 m3
Residuos:
- embalaje: re170604 Materiales de aislamiento distintos de los especificados en los códigos 17 06 01 y 17 06 03. (componente de residuo); rendimiento 0.015 kg; Código LER 17 06 04; Masa del elemento 1 kg; Volumen 0.001667 m3
