# Barandilla de vidrio. Sistema "COMENZA"

- Propiedad del archivo: CYPE INGENIEROS, S.A.
- Formato: FIEBDC-3/2002
- Divisa: EUR
- Costes indirectos: 3.00 %
- IVA: 21.00 %

## F Fachadas y particiones

### FD Defensas

#### FDY Sistemas de barandillas de vidrio

**FDY010** m Barandilla de vidrio. Sistema "COMENZA".
Sistema de barandilla modular GlassFit CC-775 Satin Black Finish "COMENZA", sin pasamanos, con adaptador lateral, modelo CC-775, de acero inoxidable AISI 316, acabado Satin Black Finish, con dispositivos de regulación Level 2D y Slot 360°, capaz de soportar una fuerza horizontal uniformemente repartida de 0,8 kN/m aplicada en el borde superior del vidrio según CTE DB SE-AE, de altura máxima 110 cm, para vidrio templado laminar de seguridad, compuesto por dos lunas de 10 mm de espesor unidas mediante cuatro láminas incoloras de butiral de polivinilo, de 0,38 mm de espesor cada una. Sistema de montaje Lateral, de fijación mediante anclaje a la cara exterior de la viga de borde de forjado. Incluso anclaje químico con varilla roscada de acero cincado para fijación a la superficie soporte.
Incluye: Marcado de los puntos de fijación. Aplomado y nivelación. Fijación de los anclajes. Montaje de elementos complementarios.
Criterio de medición de proyecto: Longitud medida a ejes, según documentación gráfica de Proyecto.
Criterio de medición de obra: Se medirá, a ejes, la longitud realmente ejecutada según especificaciones de Proyecto.

| Código | Ud | Descripción | Rendimiento | Precio | Importe |
|---|---|---|---|---|---|
| mt25dfc040ma | m | Sistema de barandilla modular GlassFit CC-775 Satin Black Finish "COMENZA", sin pasamanos, con adaptador lateral, modelo CC-775, de acero inoxidable AISI 316, acabado Satin Black Finish, con dispositivos de regulación Level 2D y Slot 360°, capaz de soportar una fuerza horizontal uniformemente repartida de 0,8 kN/m aplicada en el borde superior del vidrio según CTE DB SE-AE. Incluso accesorios, piezas y tornillos homologados. (material) | 1.000 | 92.64 | 92.64 |
| mt26aaq011b | Ud | Anclaje químico con varilla roscada de acero cincado, de 10 mm de diámetro, tuerca y arandela. (material) | 3.340 | 1.14 | 3.81 |
| mt21ves015h | m² | Vidrio templado laminar de seguridad, compuesto por dos lunas de 10 mm de espesor, unidas mediante cuatro láminas incoloras de butiral de polivinilo, de 0,38 mm de espesor cada una. Según UNE-EN ISO 12543-2, UNE-EN 14449 y UNE-EN 12150-1 (material) | 1.400 | 150.30 | 210.42 |
| op00ato010 |  | Atornillador. | 1.000 | 0.00 | 0.00 |
| mo011 | h | Oficial 1ª montador. (mano de obra) | 0.737 | 22.74 | 16.76 |
| mo080 | h | Ayudante montador. (mano de obra) | 1.474 | 21.02 | 30.98 |
| % | % | Costes directos complementarios | 2 % | 354.61 | 7.09 |
|  |  | Costes directos |  |  | 361.70 |
