# Barandilla de vidrio. Sistema "COMENZA"

- Propiedad del archivo: CYPE INGENIEROS, S.A.
- Formato: FIEBDC-3/2002
- Divisa: EUR
- Costes indirectos: 3.00 %
- IVA: 21.00 %

## F Fachadas y particiones

### FD Defensas

#### FDY Sistemas de barandillas de vidrio

**FDY010** m Barandilla de vidrio. Sistema "COMENZA".
Sistema de barandilla modular Minimal Post MT-200 "COMENZA", sin pasamanos, con poste de fijación superior, modelo MT-200, de acero inoxidable AISI 316, acabado pulido efecto espejo, con dispositivos de regulación Level 3D y Slot 180°, capaz de soportar una fuerza horizontal uniformemente repartida de 0,8 kN/m aplicada en el borde superior del vidrio según CTE DB SE-AE, de altura máxima 110 cm, para vidrio laminar de seguridad, compuesto por dos lunas de 6 mm de espesor unidas mediante dos láminas incoloras de butiral de polivinilo, de 0,38 mm de espesor cada una. Sistema de montaje Superior, de fijación mediante anclaje a la cara superior de la viga de borde de forjado. Incluso anclaje químico con varilla roscada de acero cincado para fijación a la superficie soporte.
Incluye: Marcado de los puntos de fijación. Aplomado y nivelación. Fijación de los anclajes. Montaje de elementos complementarios.
Criterio de medición de proyecto: Longitud medida a ejes, según documentación gráfica de Proyecto.
Criterio de medición de obra: Se medirá, a ejes, la longitud realmente ejecutada según especificaciones de Proyecto.

| Código | Ud | Descripción | Rendimiento | Precio | Importe |
|---|---|---|---|---|---|
| mt25dfc180a | m | Sistema de barandilla modular Minimal Post MT-200 "COMENZA", sin pasamanos, con poste de fijación superior, modelo MT-200, de acero inoxidable AISI 316, acabado pulido efecto espejo, con dispositivos de regulación Level 3D y Slot 180°, capaz de soportar una fuerza horizontal uniformemente repartida de 0,8 kN/m aplicada en el borde superior del vidrio según CTE DB SE-AE. Incluso accesorios, piezas y tornillos homologados. (material) | 1.000 | 186.30 | 186.30 |
| mt26aaq011c | Ud | Anclaje químico con varilla roscada de acero cincado, de 12 mm de diámetro, tuerca y arandela. (material) | 1.540 | 1.89 | 2.91 |
| mt21ves015c | m² | Vidrio laminar de seguridad, compuesto por dos lunas de 6 mm de espesor, unidas mediante dos láminas incoloras de butiral de polivinilo, de 0,38 mm de espesor cada una. Según UNE-EN ISO 12543-2, UNE-EN 14449 y UNE-EN 12150-1 (material) | 1.050 | 68.00 | 71.40 |
| op00ato010 |  | Atornillador. | 1.000 | 0.00 | 0.00 |
| mo011 | h | Oficial 1ª montador. (mano de obra) | 0.523 | 22.74 | 11.89 |
| mo080 | h | Ayudante montador. (mano de obra) | 1.046 | 21.02 | 21.99 |
| % | % | Costes directos complementarios | 2 % | 294.49 | 5.89 |
|  |  | Costes directos |  |  | 300.38 |
