# Sistema "FUNDERMAX" de placas laminadas compactas de alta presión (HPL), para balcones

- Propiedad del archivo: CYPE Ingenieros S.A.
- Formato: FIEBDC-3/2016
- Programa: Generador de precios de la construcción. CYPE Ingenieros, S.A.
- Fecha: 18/05/2024
- Divisa: EUR
- Costes indirectos: 3 %
- IVA: 21 %

## F Fachadas y particiones

### FD Defensas

#### FDA Antepechos

**FDA020** m² Sistema "FUNDERMAX" de placas laminadas compactas de alta presión (HPL), para balcones.
Elemento de fachada de placas laminadas compactas de alta presión (HPL), Max Exterior "FUNDERMAX", de 4100x1854 mm y 6 mm de espesor, acabado Colour, 0733 Hygienic White, textura satinada: NT; colocación en posición horizontal mediante el sistema ME08 Remache de fijación vista con remaches ciegos, sobre subestructura soporte de aluminio, formación de juntas, realización de encuentros y piezas especiales. Incluso tirafondos y anclajes mecánicos de expansión de acero inoxidable A2, para la fijación de la subestructura soporte.
Incluye: Preparación de los elementos de sujeción incorporados previamente a la obra. Replanteo de los ejes verticales y horizontales de las juntas. Alineación, aplomado y nivelación del revestimiento de resina termoendurecible. Fijación definitiva del revestimiento a la subestructura soporte. Limpieza final del paramento.
Criterio de medición de proyecto: Superficie medida según documentación gráfica de Proyecto, sin duplicar esquinas ni encuentros, deduciendo todos los huecos.
Criterio de medición de obra: Se medirá la superficie realmente ejecutada según especificaciones de Proyecto, sin duplicar esquinas ni encuentros, deduciendo todos los huecos.

| Código | Ud | Descripción | Rendimiento | Precio | Importe |
|---|---|---|---|---|---|
| mt12fmx010daaN1 | m² | Placa laminada compacta de alta presión (HPL), Max Exterior "FUNDERMAX", de 4100x1854 mm y 6 mm de espesor, acabado Colour, 0733 Hygienic White, textura satinada: NT, Euroclase B-s2, d0 de reacción al fuego, según UNE-EN 13501-1, a base de resinas termoendurecibles de acrilo-poliuretano, reforzada de forma homogénea con fibras de madera certificada FSC o PEFC, con superficie decorativa no melamínica y propiedades antigraffiti durante toda su vida útil, tipo EDF según UNE-EN 438-2, con resistencia a los rayos ultravioleta no inferior a 4-5 al contrastar con la escala de grises según UNE-EN 20105-A-02; colocación mediante el sistema ME08 Remache de fijación vista con remaches ciegos, sobre subestructura soporte formada por: perfiles verticales en T de aluminio, y escuadras de carga y escuadras de apoyo de aluminio; remaches ciegos de aluminio o acero termolacado para la fijación del revestimiento a la subestructura soporte, tirafondos de acero inoxidable A2 y tacos de nylon para la fijación de los perfiles a la hoja principal y anclajes mecánicos de expansión, de acero inoxidable A2 para la fijación de los perfiles al forjado; y piezas especiales para la resolución de puntos singulares. (material) | 1.05 | 86 | 90.300 |
| mo052 | h | Oficial 1ª montador de sistemas de fachadas prefabricadas. (mano de obra) | 0.891 | 22.74 | 20.261 |
| mo099 | h | Ayudante montador de sistemas de fachadas prefabricadas. (mano de obra) | 0.891 | 21.02 | 18.729 |
| % | % | Costes directos complementarios | 3 % | 129.290 | 3.879 |
|  |  | Costes directos |  |  | 133.169 |

Residuos:
- colocación: mt12fmx010daaN1; factor de residuo 0.024

## Recursos

**mt12fmx010daaN1** m² Placa laminada compacta de alta presión (HPL)
Datos técnicos: Coste energético 812.478 MJ; Emisión de CO2 40.974 kg; Código LER 17 09 04; Masa del elemento 11.1 kg; Volumen 0.0074 m3
Residuos:
- embalaje: re170203 Plástico. (componente de residuo); rendimiento 0.032 kg; Código LER 17 02 03; Masa del elemento 1 kg; Volumen 0.001667 m3
