# Celosía de lamas de placa laminada compacta de alta presión (HPL), sistema "FUNDERMAX"

- Propiedad del archivo: CYPE INGENIEROS, S.A.
- Formato: FIEBDC-3/2002
- Divisa: EUR
- Costes indirectos: 3.00 %
- IVA: 21.00 %

## L Carpintería, cerrajería, vidrios y protecciones solares

### LS Protecciones solares

#### LSZ Celosías

**LSZ055** m² Celosía de lamas de placa laminada compacta de alta presión (HPL), sistema "FUNDERMAX".
Celosía fija con lamas orientables realizadas con placa laminada compacta de alta presión (HPL) Max Exterior "FUNDERMAX", de 10 mm de espesor, 1200 mm de anchura máxima, textura satinada: NT y acabado Colour 0768 Sparrow, colocadas sobre subestructura compuesta por testeras de aluminio, ejes de pivotación de acero inoxidable y marco de perfiles tubulares lacados. Incluso pletinas para fijación mediante atornillado en obra de fábrica con tacos de nylon y tornillos de acero.
Incluye: Replanteo. Presentación y nivelación. Resolución de las uniones de la subestructura a los paramentos. Montaje de elementos complementarios.
Criterio de medición de proyecto: Superficie medida según documentación gráfica de Proyecto, deduciendo los huecos de superficie mayor de 3 m².
Criterio de medición de obra: Se medirá la superficie realmente ejecutada según especificaciones de Proyecto, deduciendo los huecos de superficie mayor de 3 m².

| Código | Ud | Descripción | Rendimiento | Precio | Importe |
|---|---|---|---|---|---|
| mt26aaa033a | Ud | Anclaje mecánico con taco de nylon y tornillo de acero galvanizado, de cabeza avellanada. (material) | 4.000 | 0.29 | 1.16 |
| mt12fmx200oaX1 | m² | Celosía fija de lamas orientables, realizada con placa laminada compacta de alta presión (HPL) Max Exterior "FUNDERMAX", de 10 mm de espesor, acabado Colour, 0768 Sparrow, textura satinada: NT, a base de resinas termoendurecibles de acrilo-poliuretano, reforzada de forma homogénea con fibras de madera certificada FSC o PEFC, con superficie decorativa no melamínica y propiedades antigraffiti durante toda su vida útil, tipo EDF según UNE-EN 438-2, con resistencia a los rayos ultravioleta no inferior a 4-5 al contrastar con la escala de grises según UNE-EN 20105-A-02. (material) | 1.000 | 243.71 | 243.71 |
| op00ato010 |  | Atornillador. | 1.000 | 0.00 | 0.00 |
| mo018 | h | Oficial 1ª cerrajero. (mano de obra) | 0.359 | 22.42 | 8.05 |
| mo059 | h | Ayudante cerrajero. (mano de obra) | 0.359 | 21.06 | 7.56 |
| % | % | Costes directos complementarios | 2 % | 260.48 | 5.21 |
|  |  | Costes directos |  |  | 265.69 |
