# Anclaje mecánico por atornillado, sobre elemento de hormigón

- Propiedad del archivo: CYPE Ingenieros S.A.
- Formato: FIEBDC-3/2016
- Programa: Generador de precios de la construcción. CYPE Ingenieros, S.A.
- Fecha: 17/05/2024
- Divisa: EUR
- Costes indirectos: 3 %
- IVA: 21 %

## E Estructuras

### EH Hormigón armado

#### EHW Anclajes estructurales

**EHW025** Ud Anclaje mecánico por atornillado, sobre elemento de hormigón.
Anclaje mecánico tipo tornillo de cabeza hexagonal con arandela, de acero galvanizado, TFE 18x100 "INDEX", de 18 mm de diámetro y 100 mm de longitud, atornillado directamente en la perforación de 18 mm de diámetro y 110 mm de profundidad mínima, realizada mediante taladro con martillo percutor y broca, sobre elemento fisurado o no fisurado, de hormigón de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ind115fh | Ud | Anclaje mecánico tipo tornillo de cabeza hexagonal con arandela, de acero galvanizado, TFE 18x100 "INDEX", de 18 mm de diámetro y 100 mm de longitud, para fijación sobre elementos de hormigón, fisurados o no fisurados. (material) | 1 | 6.58 | 6.580 |
| mo020 | h | Oficial 1ª construcción. (mano de obra) | 0.083 | 22.13 | 1.837 |
| mo112 | h | Peón especializado construcción. (mano de obra) | 0.083 | 21.12 | 1.753 |
| % | % | Costes directos complementarios | 2 % | 10.170 | 0.203 |
|  |  | Costes directos |  |  | 10.373 |

Residuos:
- colocación: mt26ind115fh; factor de residuo 0.018801

## Recursos

**mt26ind115fh** Ud Anclaje mecánico tipo tornillo de cabeza hexagonal con arandela
Datos técnicos: Coste energético 7.467 MJ; Emisión de CO2 0.635 kg; Código LER 17 04 05; Masa del elemento 0.201 kg; Volumen 0.000096 m3
Residuos:
- embalaje: re170203 Plástico. (componente de residuo); rendimiento 0.025 kg; Código LER 17 02 03; Masa del elemento 1 kg; Volumen 0.001667 m3
