# Anclaje mecánico por atornillado, sobre elemento de hormigón

- Propiedad del archivo: CYPE Ingenieros S.A.
- Formato: FIEBDC-3/2016
- Programa: Generador de precios de la construcción. CYPE Ingenieros, S.A.
- Fecha: 17/05/2024
- Divisa: EUR
- Costes indirectos: 3 %
- IVA: 21 %

## E Estructuras

### EH Hormigón armado

#### EHW Anclajes estructurales

**EHW025** Ud Anclaje mecánico por atornillado, sobre elemento de hormigón.
Anclaje mecánico tipo tornillo de cabeza avellanada con estrella interior de seis puntas para llave Torx, de acero con recubrimiento Atlantis, THA 6x45 "INDEX", de 6 mm de diámetro y 45 mm de longitud, atornillado directamente en la perforación de 6 mm de diámetro y 45 mm de profundidad mínima, realizada mediante taladro con martillo percutor y broca, sobre elemento fisurado o no fisurado, de hormigón de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ind111aa | Ud | Anclaje mecánico tipo tornillo de cabeza avellanada con estrella interior de seis puntas para llave Torx, de acero con recubrimiento Atlantis, THA 6x45 "INDEX", de 6 mm de diámetro y 45 mm de longitud, para fijación sobre elementos de hormigón, fisurados o no fisurados. (material) | 1 | 0.7 | 0.700 |
| mo020 | h | Oficial 1ª construcción. (mano de obra) | 0.06 | 22.13 | 1.328 |
| mo112 | h | Peón especializado construcción. (mano de obra) | 0.06 | 21.12 | 1.267 |
| % | % | Costes directos complementarios | 2 % | 3.295 | 0.066 |
|  |  | Costes directos |  |  | 3.361 |

Residuos:
- colocación: mt26ind111aa; factor de residuo 0.02

## Recursos

**mt26ind111aa** Ud Anclaje mecánico tipo tornillo de cabeza avellanada con estrella interior de seis puntas para llave Torx
Datos técnicos: Coste energético 2.520 MJ; Emisión de CO2 0.125 kg; Código LER 17 04 05; Masa del elemento 0.01 kg; Volumen 0.000005 m3
Residuos:
- embalaje: re170203 Plástico. (componente de residuo); rendimiento 0.025 kg; Código LER 17 02 03; Masa del elemento 1 kg; Volumen 0.001667 m3
