# Anclaje mecánico por atornillado, sobre elemento de hormigón

- Propiedad del archivo: CYPE INGENIEROS, S.A.
- Formato: FIEBDC-3/2002
- Divisa: EUR
- Costes indirectos: 3.00 %
- IVA: 21.00 %

## E Estructuras

### EH Hormigón armado

#### EHW Anclajes estructurales

**EHW025** Ud Anclaje mecánico por atornillado, sobre elemento de hormigón.
Anclaje mecánico tipo tornillo de cabeza hexagonal con arandela, de acero galvanizado, TFE 10x60 "INDEX", de 10 mm de diámetro y 60 mm de longitud, atornillado directamente en la perforación de 10 mm de diámetro y 65 mm de profundidad mínima, realizada mediante taladro con martillo percutor y broca, sobre elemento fisurado o no fisurado, de hormigón de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ind115cd | Ud | Anclaje mecánico tipo tornillo de cabeza hexagonal con arandela, de acero galvanizado, TFE 10x60 "INDEX", de 10 mm de diámetro y 60 mm de longitud, para fijación sobre elementos de hormigón, fisurados o no fisurados. (material) | 1.000 | 1.60 | 1.60 |
| op00tal010 |  | Taladro. | 1.000 | 0.00 | 0.00 |
| mo020 | h | Oficial 1ª construcción. (mano de obra) | 0.068 | 22.13 | 1.50 |
| mo112 | h | Peón especializado construcción. (mano de obra) | 0.068 | 21.12 | 1.44 |
| % | % | Costes directos complementarios | 2 % | 4.54 | 0.09 |
|  |  | Costes directos |  |  | 4.63 |
