# Punto de llenado

- Propiedad del archivo: CYPE Ingenieros S.A.
- Formato: FIEBDC-3/2016
- Programa: Generador de precios de la construcción. CYPE Ingenieros, S.A.
- Fecha: 19/05/2024
- Divisa: EUR
- Costes indirectos: 3 %
- IVA: 21 %

## I Instalaciones

### IC Calefacción, refrigeración, climatización y A.C.S.

#### ICS Sistemas de conducción de agua

**ICS005** Ud Punto de llenado.
Punto de llenado de red de distribución de agua, para sistema de calefacción, formado por 2 m de tubo multicapa de polipropileno copolímero random/aluminio/polipropileno copolímero random (PP-R/Al/PP-R), serie 3,2, de 16 mm de diámetro exterior y 2,2 mm de espesor, colocado superficialmente, con aislamiento mediante coquilla flexible de espuma elastomérica, válvulas de corte, filtro retenedor de residuos, contador de agua y válvula de retención. Incluso material auxiliar para montaje y sujeción a la obra, accesorios y piezas especiales.
Incluye: Replanteo. Colocación y fijación. Colocación del aislamiento. Realización de pruebas de servicio.
Criterio de medición de proyecto: Número de unidades previstas, según documentación gráfica de Proyecto.
Criterio de medición de obra: Se medirá el número de unidades realmente ejecutadas según especificaciones de Proyecto.

| Código | Ud | Descripción | Rendimiento | Precio | Importe |
|---|---|---|---|---|---|
| mt37toa401a | Ud | Material auxiliar para montaje y sujeción a la obra de las tuberías multicapa de polipropileno copolímero random/aluminio/polipropileno copolímero random (PP-R/Al/PP-R), serie 3,2, de 16 mm de diámetro exterior. (material) | 2 | 0.1 | 0.200 |
| mt37toa111ae | m | Tubo multicapa de polipropileno copolímero random/aluminio/polipropileno copolímero random (PP-R/Al/PP-R), serie 3,2, de 16 mm de diámetro exterior y 2,2 mm de espesor, según UNE-EN ISO 15874-2, con el precio incrementado el 20% en concepto de accesorios y piezas especiales. (material) | 2 | 3.46 | 6.920 |
| mt37sve010b | Ud | Válvula de esfera de latón niquelado para roscar de 1/2". (material) | 2 | 4.95 | 9.900 |
| mt37www060b | Ud | Filtro retenedor de residuos de latón, con tamiz de acero inoxidable con perforaciones de 0,4 mm de diámetro, con rosca de 1/2", para una presión máxima de trabajo de 16 bar y una temperatura máxima de 110°C. (material) | 1 | 4.21 | 4.210 |
| mt37cic020a | Ud | Contador de agua fría, para roscar, de 1/2" de diámetro. (material) | 1 | 44.31 | 44.310 |
| mt37svr010a | Ud | Válvula de retención de latón para roscar de 1/2". (material) | 1 | 4.3 | 4.300 |
| mt17coe050bc | m | Coquilla de espuma elastomérica, de 16 mm de diámetro interior y 22,0 mm de espesor (equivalente a 25,0 mm de RITE IT 1.2.4.2) mm de espesor, a base de caucho sintético flexible, de estructura celular cerrada. (material) | 2 | 6.8 | 13.600 |
| mt17coe110 | l | Adhesivo para coquilla elastomérica. (material) | 0.05 | 19.01 | 0.951 |
| mo004 | h | Oficial 1ª calefactor. (mano de obra) | 0.42 | 22.74 | 9.551 |
| mo103 | h | Ayudante calefactor. (mano de obra) | 0.42 | 20.98 | 8.812 |
| % | % | Costes directos complementarios | 2 % | 102.754 | 2.055 |
|  |  | Costes directos |  |  | 104.809 |

Residuos:
- colocación: mt37toa111ae; factor de residuo 0.0275044
- colocación: mt17coe050bc; factor de residuo 0.0675535

## Recursos

**mt37toa111ae** m Tubo multicapa de polipropileno copolímero random/aluminio/polipropileno copolímero random (PP-R/Al/PP-R)
Datos técnicos: Coste energético 10.952 MJ; Emisión de CO2 0.455 kg; Código LER 17 02 03; Masa del elemento 0.113 kg; Volumen 0.000188 m3

**mt37sve010b** Ud Válvula de esfera de latón niquelado para roscar de 1/2"
Datos técnicos: Coste energético 509.569 MJ; Emisión de CO2 34.281 kg
Residuos:
- embalaje: re150101 Envases de papel y cartón. (componente de residuo); rendimiento 0.072 kg; Código LER 15 01 01; Masa del elemento 1 kg; Volumen 0.001333 m3

**mt37www060b** Ud Filtro retenedor de residuos de latón
Datos técnicos: Coste energético 320.839 MJ; Emisión de CO2 22.775 kg
Residuos:
- embalaje: re150101 Envases de papel y cartón; rendimiento 0.072 kg

**mt37svr010a** Ud Válvula de retención de latón para roscar de 1/2"
Datos técnicos: Coste energético 625.531 MJ; Emisión de CO2 42.069 kg
Residuos:
- embalaje: re150101 Envases de papel y cartón; rendimiento 0.072 kg

**mt17coe050bc** m Coquilla de espuma elastomérica
Datos técnicos: Coste energético 3.138 MJ; Emisión de CO2 0.138 kg; Código LER 17 02 03; Masa del elemento 0.0327 kg; Volumen 0.000054 m3
Residuos:
- embalaje: re170203 Plástico. (componente de residuo); rendimiento 0.002 kg; Código LER 17 02 03; Masa del elemento 1 kg; Volumen 0.001667 m3
