# Tubería de distribución de agua, para calefacción

- Propiedad del archivo: CYPE Ingenieros S.A.
- Formato: FIEBDC-3/2016
- Programa: Generador de precios de la construcción. CYPE Ingenieros, S.A.
- Fecha: 18/05/2024
- Divisa: EUR
- Costes indirectos: 3 %
- IVA: 21 %

## I Instalaciones

### IC Calefacción, refrigeración, climatización y A.C.S.

#### ICS Sistemas de conducción de agua

**ICS010** m Tubería de distribución de agua, para calefacción.
Tubería de distribución de agua caliente de calefacción formada por tubo multicapa de polipropileno copolímero random resistente a la temperatura/polipropileno copolímero random resistente a la temperatura/polipropileno copolímero random (PP-RCT/PP-RCT/PP-R), serie 3,2, de 16 mm de diámetro exterior y 2,2 mm de espesor, colocado superficialmente en el exterior del edificio, con aislamiento mediante coquilla de lana de vidrio protegida con emulsión asfáltica recubierta con pintura protectora para aislamiento de color blanco. Incluso material auxiliar para montaje y sujeción a la obra, accesorios y piezas especiales.
Incluye: Replanteo. Colocación y fijación de tuberías, accesorios y piezas especiales. Colocación del aislamiento. Aplicación del revestimiento superficial del aislamiento. Realización de pruebas de servicio.
Criterio de medición de proyecto: Longitud medida según documentación gráfica de Proyecto.
Criterio de medición de obra: Se medirá la longitud realmente ejecutada según especificaciones de Proyecto.

| Código | Ud | Descripción | Rendimiento | Precio | Importe |
|---|---|---|---|---|---|
| mt37toa403a | Ud | Material auxiliar para montaje y sujeción a la obra de las tuberías multicapa de polipropileno copolímero random resistente a la temperatura/polipropileno copolímero random resistente a la temperatura/polipropileno copolímero random (PP-RCT/PP-RCT/PP-R), serie 3,2, de 16 mm de diámetro exterior. (material) | 1 | 0.11 | 0.110 |
| mt37toa113ae | m | Tubo multicapa de polipropileno copolímero random resistente a la temperatura/polipropileno copolímero random resistente a la temperatura/polipropileno copolímero random (PP-RCT/PP-RCT/PP-R), serie 3,2, de 16 mm de diámetro exterior y 2,2 mm de espesor, según UNE-EN ISO 15874-2, con el precio incrementado el 20% en concepto de accesorios y piezas especiales. (material) | 1 | 3.26 | 3.260 |
| mt17coe080ab | m | Coquilla cilíndrica moldeada de lana de vidrio, abierta longitudinalmente por la generatriz, de 21 mm de diámetro interior y 40,0 mm de espesor. (material) | 1 | 4.18 | 4.180 |
| mt17coe120 | kg | Emulsión asfáltica para protección de coquillas de lana de vidrio, tipo ED según UNE 104231. (material) | 0.476 | 2.04 | 0.971 |
| mt27pcg010a | kg | Pintura protectora de polietileno clorosulfonado, de color blanco, para aislamiento en exteriores. (material) | 0.04 | 24.03 | 0.961 |
| mo004 | h | Oficial 1ª calefactor. (mano de obra) | 0.146 | 22.74 | 3.320 |
| mo103 | h | Ayudante calefactor. (mano de obra) | 0.146 | 20.98 | 3.063 |
| % | % | Costes directos complementarios | 2 % | 15.865 | 0.317 |
|  |  | Costes directos |  |  | 16.182 |

Residuos:
- colocación: mt37toa113ae; factor de residuo 0.0275
- colocación: mt17coe080ab; factor de residuo 0.0596106
- colocación: mt17coe120 Emulsión asfáltica para protección de coquillas de lana de vidrio, tipo ED según UNE 104231; factor de residuo 0.03941

## Recursos

**mt37toa113ae** m Tubo multicapa de polipropileno copolímero random resistente a la temperatura/polipropileno copolímero random
Datos técnicos: Coste energético 8.364 MJ; Emisión de CO2 0.262 kg; Código LER 17 02 03; Masa del elemento 0.09 kg; Volumen 0.00015 m3

**mt17coe080ab** m Coquilla cilíndrica moldeada de lana de vidrio
Datos técnicos: Coste energético 4.934 MJ; Emisión de CO2 0.249 kg; Código LER 17 06 04; Masa del elemento 0.131319 kg; Volumen 0.000219 m3
Residuos:
- embalaje: re170203 Plástico. (componente de residuo); rendimiento 0.001 kg; Código LER 17 02 03; Masa del elemento 1 kg; Volumen 0.001667 m3

**mt17coe120** kg Emulsión asfáltica para protección de coquillas de lana de vidrio, tipo ED según UNE 104231
Datos técnicos: Coste energético 32.693 MJ; Emisión de CO2 0.269 kg; Código LER 17 03 02; Masa del elemento 1 kg; Volumen 0.001 m3
Residuos:
- embalaje: re150104 Envases metálicos. (componente de residuo); rendimiento 0.077 kg; Código LER 15 01 04; Masa del elemento 1 kg; Volumen 0.001667 m3
