# Tubería de distribución de agua, para calefacción

- Propiedad del archivo: CYPE Ingenieros S.A.
- Formato: FIEBDC-3/2016
- Programa: Generador de precios de la construcción. CYPE Ingenieros, S.A.
- Fecha: 18/05/2024
- Divisa: EUR
- Costes indirectos: 3 %
- IVA: 21 %

## I Instalaciones

### IC Calefacción, refrigeración, climatización y A.C.S.

#### ICS Sistemas de conducción de agua

**ICS010** m Tubería de distribución de agua, para calefacción.
Tubería de distribución de agua caliente de calefacción formada por tubo de acero negro estirado sin soldadura, serie M, de 3/8" DN 10 mm de diámetro y 2,3 mm de espesor, una mano de imprimación antioxidante, colocado superficialmente en el exterior del edificio, con aislamiento mediante coquilla de lana de vidrio protegida con emulsión asfáltica recubierta con pintura protectora para aislamiento de color blanco. Incluso material auxiliar para montaje y sujeción a la obra, accesorios y piezas especiales.
Incluye: Replanteo. Colocación y fijación de tuberías, accesorios y piezas especiales. Colocación del aislamiento. Aplicación del revestimiento superficial del aislamiento. Realización de pruebas de servicio.
Criterio de medición de proyecto: Longitud medida según documentación gráfica de Proyecto.
Criterio de medición de obra: Se medirá la longitud realmente ejecutada según especificaciones de Proyecto.

| Código | Ud | Descripción | Rendimiento | Precio | Importe |
|---|---|---|---|---|---|
| mt08tan330a | Ud | Material auxiliar para montaje y sujeción a la obra de las tuberías de acero, de 3/8" DN 10 mm. (material) | 1 | 0.42 | 0.420 |
| mt08tan015ae | m | Tubo de acero negro estirado sin soldadura, serie M, de 3/8" DN 10 mm de diámetro y 2,3 mm de espesor, según UNE-EN 10255, con el precio incrementado el 20% en concepto de accesorios y piezas especiales. (material) | 1 | 6.91 | 6.910 |
| mt27pfi030 | kg | Imprimación antioxidante con poliuretano. (material) | 0.008 | 9.35 | 0.075 |
| mt17coe080ab | m | Coquilla cilíndrica moldeada de lana de vidrio, abierta longitudinalmente por la generatriz, de 21 mm de diámetro interior y 40,0 mm de espesor. (material) | 1 | 4.18 | 4.180 |
| mt17coe120 | kg | Emulsión asfáltica para protección de coquillas de lana de vidrio, tipo ED según UNE 104231. (material) | 0.537 | 2.04 | 1.095 |
| mt27pcg010a | kg | Pintura protectora de polietileno clorosulfonado, de color blanco, para aislamiento en exteriores. (material) | 0.045 | 24.03 | 1.081 |
| mo004 | h | Oficial 1ª calefactor. (mano de obra) | 0.37 | 22.74 | 8.414 |
| mo103 | h | Ayudante calefactor. (mano de obra) | 0.46 | 20.98 | 9.651 |
| % | % | Costes directos complementarios | 2 % | 31.826 | 0.637 |
|  |  | Costes directos |  |  | 32.463 |

Residuos:
- colocación: mt08tan015ae; factor de residuo 0.035
- colocación: mt27pfi030 Imprimación antioxidante con poliuretano; factor de residuo 0.03
- colocación: mt17coe080ab; factor de residuo 0.0596106
- colocación: mt17coe120 Emulsión asfáltica para protección de coquillas de lana de vidrio, tipo ED según UNE 104231; factor de residuo 0.03941

## Recursos

**mt08tan015ae** m Tubo de acero negro estirado sin soldadura
Datos técnicos: Coste energético 10.032 MJ; Emisión de CO2 0.422 kg; Código LER 17 04 05; Masa del elemento 0.839 kg; Volumen 0.0004 m3
Residuos:
- embalaje: re170201 Madera. (componente de residuo); rendimiento 0.011 kg; Código LER 17 02 01; Masa del elemento 1 kg; Volumen 0.000909 m3
- embalaje: re170203 Plástico. (componente de residuo); rendimiento 0.003 kg; Código LER 17 02 03; Masa del elemento 1 kg; Volumen 0.001667 m3

**mt27pfi030** kg Imprimación antioxidante con poliuretano
Datos técnicos: Coste energético 144.471 MJ; Emisión de CO2 7.014 kg; Código LER 17 09 04; Masa del elemento 1 kg; Volumen 0.000667 m3
Residuos:
- embalaje: re170203 Plástico; rendimiento 0.003 kg

**mt17coe080ab** m Coquilla cilíndrica moldeada de lana de vidrio
Datos técnicos: Coste energético 4.934 MJ; Emisión de CO2 0.249 kg; Código LER 17 06 04; Masa del elemento 0.131319 kg; Volumen 0.000219 m3
Residuos:
- embalaje: re170203 Plástico; rendimiento 0.001 kg

**mt17coe120** kg Emulsión asfáltica para protección de coquillas de lana de vidrio, tipo ED según UNE 104231
Datos técnicos: Coste energético 32.693 MJ; Emisión de CO2 0.269 kg; Código LER 17 03 02; Masa del elemento 1 kg; Volumen 0.001 m3
Residuos:
- embalaje: re150104 Envases metálicos. (componente de residuo); rendimiento 0.077 kg; Código LER 15 01 04; Masa del elemento 1 kg; Volumen 0.001667 m3
