# Tubería de distribución de agua, para calefacción

- Propiedad del archivo: CYPE Ingenieros S.A.
- Formato: FIEBDC-3/2016
- Programa: Generador de precios de la construcción. CYPE Ingenieros, S.A.
- Fecha: 18/05/2024
- Divisa: EUR
- Costes indirectos: 3 %
- IVA: 21 %

## I Instalaciones

### IC Calefacción, refrigeración, climatización y A.C.S.

#### ICS Sistemas de conducción de agua

**ICS010** m Tubería de distribución de agua, para calefacción.
Tubería de distribución de agua caliente de calefacción formada por tubo de acero negro estirado sin soldadura, serie M, de 3/8" DN 10 mm de diámetro y 2,3 mm de espesor, una mano de imprimación antioxidante, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt08tan330a | Ud | Material auxiliar para montaje y sujeción a la obra de las tuberías de acero, de 3/8" DN 10 mm. (material) | 1 | 0.42 | 0.420 |
| mt08tan015ae | m | Tubo de acero negro estirado sin soldadura, serie M, de 3/8" DN 10 mm de diámetro y 2,3 mm de espesor, según UNE-EN 10255, con el precio incrementado el 20% en concepto de accesorios y piezas especiales. (material) | 1 | 6.91 | 6.910 |
| mt27pfi030 | kg | Imprimación antioxidante con poliuretano. (material) | 0.008 | 9.35 | 0.075 |
| mt17coe050cc | m | Coquilla de espuma elastomérica, de 19 mm de diámetro interior y 22,0 mm de espesor (equivalente a 25,0 mm de RITE IT 1.2.4.2) mm de espesor, a base de caucho sintético flexible, de estructura celular cerrada. (material) | 1 | 7.11 | 7.110 |
| mt17coe110 | l | Adhesivo para coquilla elastomérica. (material) | 0.02 | 19.01 | 0.380 |
| mo004 | h | Oficial 1ª calefactor. (mano de obra) | 0.25 | 22.74 | 5.685 |
| mo103 | h | Ayudante calefactor. (mano de obra) | 0.34 | 20.98 | 7.133 |
| % | % | Costes directos complementarios | 2 % | 27.713 | 0.554 |
|  |  | Costes directos |  |  | 28.267 |

Residuos:
- colocación: mt08tan015ae; factor de residuo 0.035
- colocación: mt27pfi030 Imprimación antioxidante con poliuretano; factor de residuo 0.03
- colocación: mt17coe050cc; factor de residuo 0.0674105

## Recursos

**mt08tan015ae** m Tubo de acero negro estirado sin soldadura
Datos técnicos: Coste energético 10.032 MJ; Emisión de CO2 0.422 kg; Código LER 17 04 05; Masa del elemento 0.839 kg; Volumen 0.0004 m3
Residuos:
- embalaje: re170201 Madera. (componente de residuo); rendimiento 0.011 kg; Código LER 17 02 01; Masa del elemento 1 kg; Volumen 0.000909 m3
- embalaje: re170203 Plástico. (componente de residuo); rendimiento 0.003 kg; Código LER 17 02 03; Masa del elemento 1 kg; Volumen 0.001667 m3

**mt27pfi030** kg Imprimación antioxidante con poliuretano
Datos técnicos: Coste energético 144.471 MJ; Emisión de CO2 7.014 kg; Código LER 17 09 04; Masa del elemento 1 kg; Volumen 0.000667 m3
Residuos:
- embalaje: re170203 Plástico; rendimiento 0.003 kg

**mt17coe050cc** m Coquilla de espuma elastomérica
Datos técnicos: Coste energético 3.465 MJ; Emisión de CO2 0.152 kg; Código LER 17 02 03; Masa del elemento 0.0363 kg; Volumen 0.000061 m3
Residuos:
- embalaje: re170203 Plástico; rendimiento 0.002 kg
