# Tubería de distribución de agua, para calefacción

- Propiedad del archivo: CYPE Ingenieros S.A.
- Formato: FIEBDC-3/2016
- Programa: Generador de precios de la construcción. CYPE Ingenieros, S.A.
- Fecha: 18/05/2024
- Divisa: EUR
- Costes indirectos: 3 %
- IVA: 21 %

## I Instalaciones

### IC Calefacción, refrigeración, climatización y A.C.S.

#### ICS Sistemas de conducción de agua

**ICS010** m Tubería de distribución de agua, para calefacción.
Tubería de distribución de agua caliente de calefacción formada por tubo de cobre rígido con pared de 1 mm de espesor y 10/12 mm de diámetro, colocado superficialmente en el interior del edificio, con aislamiento mediante coquilla flexible de espuma elastomérica recubierta con chapa de aluminio. Incluso material auxiliar para montaje y sujeción a la obra, accesorios y piezas especiales.
Incluye: Replanteo. Colocación y fijación de tuberías, accesorios y piezas especiales. Colocación del aislamiento. Aplicación del revestimiento superficial del aislamiento. Realización de pruebas de servicio.
Criterio de medición de proyecto: Longitud medida según documentación gráfica de Proyecto.
Criterio de medición de obra: Se medirá la longitud realmente ejecutada según especificaciones de Proyecto.

| Código | Ud | Descripción | Rendimiento | Precio | Importe |
|---|---|---|---|---|---|
| mt37tca400a | Ud | Material auxiliar para montaje y sujeción a la obra de las tuberías de cobre rígido, de 10/12 mm de diámetro. (material) | 1 | 0.22 | 0.220 |
| mt37tca010ae | m | Tubo de cobre rígido con pared de 1 mm de espesor y 10/12 mm de diámetro, según UNE-EN 1057, con el precio incrementado el 20% en concepto de accesorios y piezas especiales. (material) | 1 | 5.16 | 5.160 |
| mt17coe050ac | m | Coquilla de espuma elastomérica, de 13 mm de diámetro interior y 22,0 mm de espesor (equivalente a 25,0 mm de RITE IT 1.2.4.2) mm de espesor, a base de caucho sintético flexible, de estructura celular cerrada. (material) | 1 | 6 | 6.000 |
| mt17coe110 | l | Adhesivo para coquilla elastomérica. (material) | 0.02 | 19.01 | 0.380 |
| mt17coe150 | m² | Chapa de aluminio de 0,6 mm de espesor, colocada, bordeada, solapada y remachada, para recubrimiento de tuberías previamente aisladas. (material) | 0.23 | 43.26 | 9.950 |
| mo004 | h | Oficial 1ª calefactor. (mano de obra) | 0.271 | 22.74 | 6.163 |
| mo103 | h | Ayudante calefactor. (mano de obra) | 0.271 | 20.98 | 5.686 |
| % | % | Costes directos complementarios | 2 % | 33.559 | 0.671 |
|  |  | Costes directos |  |  | 34.230 |

Residuos:
- colocación: mt37tca010ae; factor de residuo 0.042971
- colocación: mt17coe050ac; factor de residuo 0.0678621
- colocación: mt17coe150; factor de residuo 0.024

## Recursos

**mt37tca010ae** m Tubo de cobre rígido con pared de 1 mm de espesor y 10/12 mm de diámetro
Datos técnicos: Coste energético 11.427 MJ; Emisión de CO2 0.220 kg; Código LER 17 04 01; Masa del elemento 0.31 kg; Volumen 0.000207 m3

**mt17coe050ac** m Coquilla de espuma elastomérica
Datos técnicos: Coste energético 2.791 MJ; Emisión de CO2 0.123 kg; Código LER 17 02 03; Masa del elemento 0.029 kg; Volumen 0.000048 m3
Residuos:
- embalaje: re170203 Plástico. (componente de residuo); rendimiento 0.002 kg; Código LER 17 02 03; Masa del elemento 1 kg; Volumen 0.001667 m3

**mt17coe150** m² Chapa de aluminio de 0,6 mm de espesor
Datos técnicos: Coste energético 183.490 MJ; Emisión de CO2 13.455 kg; Código LER 17 04 02; Masa del elemento 1.62 kg; Volumen 0.00108 m3
Residuos:
- embalaje: re170203 Plástico; rendimiento 0.022 kg
