# Tubería de distribución de agua, para calefacción

- Propiedad del archivo: CYPE Ingenieros S.A.
- Formato: FIEBDC-3/2016
- Programa: Generador de precios de la construcción. CYPE Ingenieros, S.A.
- Fecha: 18/05/2024
- Divisa: EUR
- Costes indirectos: 3 %
- IVA: 21 %

## I Instalaciones

### IC Calefacción, refrigeración, climatización y A.C.S.

#### ICS Sistemas de conducción de agua

**ICS010** m Tubería de distribución de agua, para calefacción.
Tubería de distribución de agua caliente de calefacción formada por tubo de polietileno reticulado (PE-Xa) con barrera de oxígeno (EVOH), de 75 mm de diámetro exterior y 6,8 mm de espesor, PN=6 atm, color blanco, suministrado en barras, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tpu411h | Ud | Material auxiliar para montaje y sujeción a la obra de las tuberías de polietileno reticulado (PE-Xa) con barrera de oxígeno (EVOH), de 75 mm de diámetro exterior, suministrado en barras. (material) | 1 | 3 | 3.000 |
| mt37tpu011he | m | Tubo de polietileno reticulado (PE-Xa) con barrera de oxígeno (EVOH), de 75 mm de diámetro exterior y 6,8 mm de espesor, PN=6 atm, color blanco, suministrado en barras, según UNE-EN ISO 15875-2, con el precio incrementado el 20% en concepto de accesorios y piezas especiales. (material) | 1 | 72.1 | 72.100 |
| mt17coe050kd | m | Coquilla de espuma elastomérica, de 77 mm de diámetro interior y 27,0 mm de espesor (equivalente a 30,0 mm de RITE IT 1.2.4.2) mm de espesor, a base de caucho sintético flexible, de estructura celular cerrada. (material) | 1 | 20.87 | 20.870 |
| mt17coe110 | l | Adhesivo para coquilla elastomérica. (material) | 0.137 | 19.01 | 2.604 |
| mo004 | h | Oficial 1ª calefactor. (mano de obra) | 0.135 | 22.74 | 3.070 |
| mo103 | h | Ayudante calefactor. (mano de obra) | 0.135 | 20.98 | 2.832 |
| % | % | Costes directos complementarios | 2 % | 104.476 | 2.090 |
|  |  | Costes directos |  |  | 106.566 |

Residuos:
- colocación: mt37tpu011he; factor de residuo 0.0175903
- colocación: mt17coe050kd; factor de residuo 0.0618317

## Recursos

**mt37tpu011he** m Tubo de polietileno reticulado (PE-Xa) con barrera de oxígeno (EVOH)
Datos técnicos: Coste energético 134.082 MJ; Emisión de CO2 6.657 kg; Código LER 17 02 03; Masa del elemento 1.384 kg; Volumen 0.002307 m3

**mt17coe050kd** m Coquilla de espuma elastomérica
Datos técnicos: Coste energético 12.480 MJ; Emisión de CO2 0.547 kg; Código LER 17 02 03; Masa del elemento 0.1343 kg; Volumen 0.000224 m3
Residuos:
- embalaje: re170203 Plástico. (componente de residuo); rendimiento 0.006 kg; Código LER 17 02 03; Masa del elemento 1 kg; Volumen 0.001667 m3
