# Tubería de distribución de agua, para calefacción

- Propiedad del archivo: CYPE Ingenieros S.A.
- Formato: FIEBDC-3/2016
- Programa: Generador de precios de la construcción. CYPE Ingenieros, S.A.
- Fecha: 18/05/2024
- Divisa: EUR
- Costes indirectos: 3 %
- IVA: 21 %

## I Instalaciones

### IC Calefacción, refrigeración, climatización y A.C.S.

#### ICS Sistemas de conducción de agua

**ICS010** m Tubería de distribución de agua, para calefacción.
Tubería de distribución de agua caliente de calefacción formada por tubo multicapa de polipropileno copolímero random/polipropileno copolímero random con fibra de vidrio/polipropileno copolímero random (PP-R/PP-R con fibra de vidrio/PP-R), de color verde con 4 bandas de color rojo, SDR7,4, serie 3,2, "JIMTEN", de 20 mm de diámetro exterior y 2,8 mm de espesor, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tpj402a | Ud | Material auxiliar para montaje y sujeción a la obra de las tuberías multicapa de polipropileno copolímero random/polipropileno copolímero random con fibra de vidrio/polipropileno copolímero random (PP-R/PP-R con fibra de vidrio/PP-R), SDR7,4, serie 3,2, "JIMTEN", de 20 mm de diámetro exterior. (material) | 1 | 0.19 | 0.190 |
| mt37tpj012ae | m | Tubo multicapa de polipropileno copolímero random/polipropileno copolímero random con fibra de vidrio/polipropileno copolímero random (PP-R/PP-R con fibra de vidrio/PP-R), de color verde con 4 bandas de color rojo, SDR7,4, serie 3,2, "JIMTEN", de 20 mm de diámetro exterior y 2,8 mm de espesor, según UNE-EN ISO 15874-2, con el precio incrementado el 20% en concepto de accesorios y piezas especiales. (material) | 1 | 4.6 | 4.600 |
| mt17coe050dc | m | Coquilla de espuma elastomérica, de 23 mm de diámetro interior y 22,0 mm de espesor (equivalente a 25,0 mm de RITE IT 1.2.4.2) mm de espesor, a base de caucho sintético flexible, de estructura celular cerrada. (material) | 1 | 7.47 | 7.470 |
| mt17coe110 | l | Adhesivo para coquilla elastomérica. (material) | 0.035 | 19.01 | 0.665 |
| mo004 | h | Oficial 1ª calefactor. (mano de obra) | 0.11 | 22.74 | 2.501 |
| mo103 | h | Ayudante calefactor. (mano de obra) | 0.11 | 20.98 | 2.308 |
| % | % | Costes directos complementarios | 2 % | 17.734 | 0.355 |
|  |  | Costes directos |  |  | 18.089 |

Residuos:
- colocación: mt37tpj012ae; factor de residuo 0.0275
- colocación: mt17coe050dc; factor de residuo 0.0672749

## Recursos

**mt37tpj012ae** m Tubo multicapa de polipropileno copolímero random/polipropileno copolímero random con fibra de vidrio/polipropileno
Datos técnicos: Coste energético 14.497 MJ; Emisión de CO2 0.454 kg; Código LER 17 02 03; Masa del elemento 0.156 kg; Volumen 0.00026 m3

**mt17coe050dc** m Coquilla de espuma elastomérica
Datos técnicos: Coste energético 3.899 MJ; Emisión de CO2 0.171 kg; Código LER 17 02 03; Masa del elemento 0.0411 kg; Volumen 0.000068 m3
Residuos:
- embalaje: re170203 Plástico. (componente de residuo); rendimiento 0.003 kg; Código LER 17 02 03; Masa del elemento 1 kg; Volumen 0.001667 m3
