# Tubería de distribución de agua, para climatización

- Propiedad del archivo: CYPE Ingenieros S.A.
- Formato: FIEBDC-3/2016
- Programa: Generador de precios de la construcción. CYPE Ingenieros, S.A.
- Fecha: 19/05/2024
- Divisa: EUR
- Costes indirectos: 3 %
- IVA: 21 %

## I Instalaciones

### IC Calefacción, refrigeración, climatización y A.C.S.

#### ICS Sistemas de conducción de agua

**ICS011** m Tubería de distribución de agua, para climatización.
Tubería de distribución de agua fría y caliente de climatización formada por tubo de polietileno reticulado (PE-Xa), con barrera de oxígeno (EVOH), de 63 mm de diámetro exterior y 5,8 mm de espesor, PN=6 atm, suministrado en rollos, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tpu413g | Ud | Material auxiliar para montaje y sujeción a la obra de las tuberías de polietileno reticulado (PE-Xa) con barrera de oxígeno (EVOH), de 63 mm de diámetro exterior. (material) | 1 | 1.94 | 1.940 |
| mt37tpu013ge | m | Tubo de polietileno reticulado (PE-Xa), con barrera de oxígeno (EVOH), de 63 mm de diámetro exterior y 5,8 mm de espesor, PN=6 atm, suministrado en rollos, según UNE-EN ISO 15875-2, con el precio incrementado el 20% en concepto de accesorios y piezas especiales. (material) | 1 | 46.48 | 46.480 |
| mt17coe055kx | m | Coquilla de espuma elastomérica, con un elevado factor de resistencia a la difusión del vapor de agua, de 65 mm de diámetro interior y 39,5 mm de espesor, a base de caucho sintético flexible, de estructura celular cerrada. (material) | 1 | 36.63 | 36.630 |
| mt17coe110 | l | Adhesivo para coquilla elastomérica. (material) | 0.118 | 19.01 | 2.243 |
| mo004 | h | Oficial 1ª calefactor. (mano de obra) | 0.11 | 22.74 | 2.501 |
| mo103 | h | Ayudante calefactor. (mano de obra) | 0.11 | 20.98 | 2.308 |
| % | % | Costes directos complementarios | 2 % | 92.102 | 1.842 |
|  |  | Costes directos |  |  | 93.944 |

Residuos:
- colocación: mt37tpu013ge; factor de residuo 0.0214657
- colocación: mt17coe055kx; factor de residuo 0.0554402

## Recursos

**mt37tpu013ge** m Tubo de polietileno reticulado (PE-Xa)
Datos técnicos: Coste energético 95.911 MJ; Emisión de CO2 4.762 kg; Código LER 17 02 03; Masa del elemento 0.99 kg; Volumen 0.00165 m3

**mt17coe055kx** m Coquilla de espuma elastomérica
Datos técnicos: Coste energético 17.250 MJ; Emisión de CO2 0.757 kg; Código LER 17 02 03; Masa del elemento 0.184 kg; Volumen 0.000307 m3
Residuos:
- embalaje: re170203 Plástico. (componente de residuo); rendimiento 0.009 kg; Código LER 17 02 03; Masa del elemento 1 kg; Volumen 0.001667 m3
