# Tubería de distribución de agua, para climatización

- Propiedad del archivo: CYPE Ingenieros S.A.
- Formato: FIEBDC-3/2016
- Programa: Generador de precios de la construcción. CYPE Ingenieros, S.A.
- Fecha: 06/05/2024
- Divisa: EUR
- Costes indirectos: 3 %
- IVA: 21 %

## I Instalaciones

### IC Calefacción, refrigeración, climatización y A.C.S.

#### ICS Sistemas de conducción de agua

**ICS011** m Tubería de distribución de agua, para climatización.
Tubería de distribución de agua fría y caliente de climatización formada por tubo de polietileno reticulado (PE-Xa) con barrera de oxígeno (EVOH), de 90 mm de diámetro exterior y 8,2 mm de espesor, PN=6 atm, color blanco, suministrado en barras, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tpu411i | Ud | Material auxiliar para montaje y sujeción a la obra de las tuberías de polietileno reticulado (PE-Xa) con barrera de oxígeno (EVOH), de 90 mm de diámetro exterior, suministrado en barras. (material) | 1 | 3.71 | 3.710 |
| mt37tpu011ie | m | Tubo de polietileno reticulado (PE-Xa) con barrera de oxígeno (EVOH), de 90 mm de diámetro exterior y 8,2 mm de espesor, PN=6 atm, color blanco, suministrado en barras, según UNE-EN ISO 15875-2, con el precio incrementado el 20% en concepto de accesorios y piezas especiales. (material) | 1 | 88.92 | 88.920 |
| mt17coe055nA | m | Coquilla de espuma elastomérica, con un elevado factor de resistencia a la difusión del vapor de agua, de 102 mm de diámetro interior y 42,5 mm de espesor, a base de caucho sintético flexible, de estructura celular cerrada. (material) | 1 | 70.3 | 70.300 |
| mt17coe110 | l | Adhesivo para coquilla elastomérica. (material) | 0.157 | 19.01 | 2.985 |
| mo004 | h | Oficial 1ª calefactor. (mano de obra) | 0.14 | 22.74 | 3.184 |
| mo103 | h | Ayudante calefactor. (mano de obra) | 0.14 | 20.98 | 2.937 |
| % | % | Costes directos complementarios | 2 % | 172.036 | 3.441 |
|  |  | Costes directos |  |  | 175.477 |

Residuos:
- colocación: mt37tpu011ie; factor de residuo 0.0165
- colocación: mt17coe055nA; factor de residuo 0.0417743

## Recursos

**mt37tpu011ie** m Tubo de polietileno reticulado (PE-Xa) con barrera de oxígeno (EVOH)
Datos técnicos: Coste energético 193.954 MJ; Emisión de CO2 9.630 kg; Código LER 17 02 03; Masa del elemento 2.002 kg; Volumen 0.003337 m3

**mt17coe055nA** m Coquilla de espuma elastomérica
Datos técnicos: Coste energético 27.245 MJ; Emisión de CO2 1.197 kg; Código LER 17 02 03; Masa del elemento 0.288 kg; Volumen 0.00048 m3
Residuos:
- embalaje: re170203 Plástico. (componente de residuo); rendimiento 0.017 kg; Código LER 17 02 03; Masa del elemento 1 kg; Volumen 0.001667 m3
