# Tubería de distribución de agua, para A.C.S

- Propiedad del archivo: CYPE Ingenieros S.A.
- Formato: FIEBDC-3/2016
- Programa: Generador de precios de la construcción. CYPE Ingenieros, S.A.
- Fecha: 14/06/2024
- Divisa: EUR
- Costes indirectos: 3 %
- IVA: 21 %

## I Instalaciones

### IC Calefacción, refrigeración, climatización y A.C.S.

#### ICS Sistemas de conducción de agua

**ICS012** m Tubería de distribución de agua, para A.C.S..
Tubería de distribución de A.C.S. formada por tubo de polipropileno copolímero random resistente a la temperatura (PP-RCT), de color verde, SDR7,4, serie 3,2, "JIMTEN", de 20 mm de diámetro exterior y 2,8 mm de espesor, colocado superficialmente en el interior del edificio, con aislamiento mediante coquilla flexible de espuma elastomérica. Incluso material auxiliar para montaje y sujeción a la obra, accesorios y piezas especiales.
Incluye: Replanteo. Colocación y fijación de tuberías, accesorios y piezas especiales. Colocación del aislamiento. Realización de pruebas de servicio.
Criterio de medición de proyecto: Longitud medida según documentación gráfica de Proyecto.
Criterio de medición de obra: Se medirá la longitud realmente ejecutada según especificaciones de Proyecto.

| Código | Ud | Descripción | Rendimiento | Precio | Importe |
|---|---|---|---|---|---|
| mt37tpj404k | Ud | Material auxiliar para montaje y sujeción a la obra de las tuberías de polipropileno copolímero random resistente a la temperatura (PP-RCT), SDR7,4, serie 3,2, "JIMTEN", de 20 mm de diámetro exterior. (material) | 1 | 0.18 | 0.180 |
| mt37tpj014ke | m | Tubo de polipropileno copolímero random resistente a la temperatura (PP-RCT), de color verde, SDR7,4, serie 3,2, "JIMTEN", de 20 mm de diámetro exterior y 2,8 mm de espesor, según UNE-EN ISO 15874-2, con el precio incrementado el 20% en concepto de accesorios y piezas especiales. (material) | 1 | 4.21 | 4.210 |
| mt17coe055dq | m | Coquilla de espuma elastomérica, con un elevado factor de resistencia a la difusión del vapor de agua, de 23 mm de diámetro interior y 32 mm de espesor, a base de caucho sintético flexible, de estructura celular cerrada. (material) | 1 | 15.34 | 15.340 |
| mt17coe110 | l | Adhesivo para coquilla elastomérica. (material) | 0.035 | 19.01 | 0.665 |
| mo004 | h | Oficial 1ª calefactor. (mano de obra) | 0.11 | 22.74 | 2.501 |
| mo103 | h | Ayudante calefactor. (mano de obra) | 0.11 | 20.98 | 2.308 |
| % | % | Costes directos complementarios | 2 % | 25.204 | 0.504 |
|  |  | Costes directos |  |  | 25.708 |

Residuos:
- colocación: mt37tpj014ke; factor de residuo 0.0275
- colocación: mt17coe055dq; factor de residuo 0.0640816

## Recursos

**mt37tpj014ke** m Tubo de polipropileno copolímero random resistente a la temperatura (PP-RCT)
Datos técnicos: Coste energético 15.501 MJ; Emisión de CO2 0.770 kg; Código LER 17 02 03; Masa del elemento 0.16 kg; Volumen 0.000267 m3

**mt17coe055dq** m Coquilla de espuma elastomérica
Datos técnicos: Coste energético 6.519 MJ; Emisión de CO2 0.287 kg; Código LER 17 02 03; Masa del elemento 0.0686 kg; Volumen 0.000114 m3
Residuos:
- embalaje: re170203 Plástico. (componente de residuo); rendimiento 0.004 kg; Código LER 17 02 03; Masa del elemento 1 kg; Volumen 0.001667 m3
